# Acier dans les pannes/lisses métalliques

- Propriété du fichier: CYPE Ingenieros S.A.
- Format: FIEBDC-3/2016
- Logiciel: Générateur de prix de la construction. CYPE Ingenieros, S.A.
- Date: 10/06/2025
- Devise: EUR
- Coûts indirects: 3 %
- Frais généraux: 13 %
- Bénéfice: 6 %
- TVA: 20 %

## G Structure et gros oeuvre

### GC Charpentes et couvertures autoportantes

#### GCA Charpentes acier

**GCA030** kg Acier dans les pannes/lisses métalliques.
Acier NF EN 10162 S235JRC, dans les pannes/lisses métalliques constituées de pièces simples de profilés formés à froid des séries oméga, L, U, C ou Z, finition galvanisée, fixées aux fermes avec assemblages soudés sur site.
Critère d'évaluation économique: Le prix comprend les soudures, les coupes, les épointages, les pièces spéciales, les douilles et les éléments auxiliaires de montage, mais il ne comprend pas la tôle ou le panneau qui agira comme toiture.
Inclut: Implantation des pannes sur les fermes. Présentation des pannes sur les fermes. Aplomb et nivellement définitifs. Exécution des assemblages soudés.
Critère pour le métré: Poids nominal mesuré selon documentation graphique du Projet.
Critère pour le mémoire: On déterminera, à partir du poids obtenu sur bascule officielle des unités arrivées sur le chantier, le poids des unités réellement exécutées selon les spécifications du Projet.

| Code | U | Désignation | Quantité | Prix | Montant |
|---|---|---|---|---|---|
| mt07ali010a | kg | Acier NF EN 10162 S235JRC, pour panne constituée d'une pièce simple, dans des profilés formés à froid des séries oméga, L, U, C ou Z, galvanisé, y compris accessoires, visserie et éléments d'ancrage. (matériau) | 1 | 1.96 | 1.960 |
| mq08sol010 | h | Poste d'oxycoupage, avec acétylène comme combustible et oxygène comme comburant. (matériel) | 0.035 | 8.25 | 0.289 |
| mo047 | h | Compagnon professionnel III/CP2 charpentier métal. (main-d'œuvre) | 0.035 | 32.19 | 1.127 |
| mo094 | h | Ouvrier professionnel II/OP charpentier métal. (main-d'œuvre) | 0.02 | 28.63 | 0.573 |
| % | % | Frais de chantier des unités d'ouvrage | 2 % | 3.949 | 0.079 |
|  |  | Coûts directs |  |  | 4.028 |

Déchets:
- pose: mt07ali010a; facteur de déchet 0.0045

## Ressources

**mt07ali010a** kg Acier NF EN 10162 S235JRC
Données techniques: Coût énergétique 14.060 MJ; Émission de CO2 0.570 kg; Code CED 17 04 05; Masse de l'élément 1 kg; Volume 0.000476 m3
