# Linteau préfabriqué, en béton précontraint, imitation bois

- Propriété du fichier: CYPE Ingenieros S.A.
- Format: FIEBDC-3/2016
- Logiciel: Générateur de prix de la construction. CYPE Ingenieros, S.A.
- Date: 10/06/2025
- Devise: EUR
- Coûts indirects: 3 %
- Frais généraux: 13 %
- Bénéfice: 6 %
- TVA: 20 %

## G Structure et gros oeuvre

### GL Linteaux

#### GLF Béton préfabriqué

**GLF040** U Linteau préfabriqué, en béton précontraint, imitation bois.
Linteau préfabriqué en béton précontraint, de 16x19x400 cm, avec barres en acier de précontrainte, de 5 mm de diamètre, avec un moment fléchissant maximum de 30 kN·m, finition imitation bois, avec une couche de lasure, appuyé sur une couche de mortier de ciment, industriel, M-7,5.
Inclut: Nettoyage et préparation du plan d'appui. Implantation et marquage des axes des étais sur la baie. Mise en place du linteau.
Critère pour le métré: Nombre d'unités prévues, selon documentation graphique du Projet.
Critère pour le mémoire: On mesurera le nombre d'unités réellement exécutées selon les spécifications du Projet.

| Code | U | Désignation | Quantité | Prix | Montant |
|---|---|---|---|---|---|
| mt20dhp040tb | U | Linteau préfabriqué en béton précontraint, de 16x19x400 cm, avec barres en acier de précontrainte, de 5 mm de diamètre, avec un moment fléchissant maximum de 30 kN·m, finition imitation bois, avec une couche de lasure, selon NF EN 13225. (matériau) | 1 | 288.87 | 288.870 |
| mt08aaa010a | m³ | Eau. (matériau) | 0.006 | 1.5 | 0.009 |
| mt09mif010da | t | Mortier industriel pour maçonnerie, de ciment, couleur grise, catégorie M-7,5 (résistance à la compression 7,5 N/mm²), fourni en sacs, selon NF EN 998-2. (matériau) | 0.002 | 56.97 | 0.114 |
| mo020 | h | Compagnon professionnel III/CP2 construction. (main-d'œuvre) | 0.2 | 30.66 | 6.132 |
| mo113 | h | Ouvrier d'exécution I/OE1 construction. (main-d'œuvre) | 0.44 | 25.69 | 11.304 |
| % | % | Frais de chantier des unités d'ouvrage | 2 % | 306.429 | 6.129 |
|  |  | Coûts directs |  |  | 312.558 |

Déchets:
- pose: mt20dhp040tb; facteur de déchet 0.0227265
- pose: mt09mif010da; facteur de déchet 0.0189

## Ressources

**mt20dhp040tb** U Linteau préfabriqué en béton précontraint
Données techniques: Coût énergétique 625.946 MJ; Émission de CO2 54.404 kg; Code CED 17 01 01; Masse de l'élément 320 kg; Volume 0.213333 m3
Déchets:
- emballage: re170201 Bois. (composant de déchet); quantité 0.823 kg; Code CED 17 02 01; Masse de l'élément 1 kg; Volume 0.000909 m3
- emballage: re170203 Plastique. (composant de déchet); quantité 0.319 kg; Code CED 17 02 03; Masse de l'élément 1 kg; Volume 0.001667 m3

**mt08aaa010a** m³ Eau
Données techniques: Coût énergétique 60.000 MJ; Émission de CO2 30.000 kg

**mt09mif010da** t Mortier industriel pour maçonnerie
Données techniques: Coût énergétique 2050.870 MJ; Émission de CO2 177.583 kg; Code CED 17 01 01; Masse de l'élément 1000 kg; Volume 0.666667 m3
Déchets:
- emballage: re150101 Emballages en papier et en carton. (composant de déchet); quantité 8.571 kg; Code CED 15 01 01; Masse de l'élément 1 kg; Volume 0.001333 m3
- emballage: re170201 Bois; quantité 0.463 kg
- emballage: re170203 Plastique; quantité 0.241 kg
