# Poteau préfabriqué en béton armé, imitation bois

- Propriété du fichier: CYPE Ingenieros S.A.
- Format: FIEBDC-3/2016
- Logiciel: Générateur de prix de la construction. CYPE Ingenieros, S.A.
- Date: 12/06/2024
- Devise: EUR
- Coûts indirects: 3 %
- Frais généraux: 13 %
- Bénéfice: 6 %
- TVA: 20 %

## G Structure et gros oeuvre

### GO Poteaux, poutres et ossatures

#### GOF Béton préfabriqué

**GOF020** U Poteau préfabriqué en béton armé, imitation bois.
Poteau préfabriqué en béton armé, de 30x30 cm et section creuse, de 100 cm de hauteur, avec 4 barres d'acier de 12 mm de diamètre, finition imitation bois, avec une couche de lasure. Comprend béton C25/30 (XC2(F); D20; S2; Cl 0,4) pour remplissage du poteau et pièce chapiteau pour arrêt supérieur.
Inclut: Implantation des poteaux. Levage et présentation des poteaux par grue. Ajustez la position et le nivellement. Montage et démontage des étais complémentaires.
Critère pour le métré: Nombre d'unités prévues, selon documentation graphique du Projet.
Critère pour le mémoire: On mesurera le nombre d'unités réellement exécutées selon les spécifications du Projet.

| Code | U | Désignation | Quantité | Prix | Montant |
|---|---|---|---|---|---|
| mt07pha080a | U | Poteau préfabriqué en béton armé, de 30x30 cm et section creuse, de 100 cm de hauteur, avec 4 barres d'acier de 12 mm de diamètre, finition imitation bois, avec une couche de lasure. (matériau) | 1 | 399.64 | 399.640 |
| mt07pha082b | U | Pièce chapiteau de 33x33x3 cm, finition imitation bois, avec une couche de lasure, pour arrêt supérieur de poteau préfabriqué en béton armé, de 30x30 cm et section creuse. (matériau) | 1 | 106.7 | 106.700 |
| mt10haf030gOEg | m³ | Béton C25/30 (XC2(F); D20; S2; Cl 0,4), prêt à l'emploi, selon NF EN 206. (matériau) | 0.049 | 140.07 | 6.863 |
| mq07gte010a | h | Grue autopropulsée à bras télescopique avec une capacité d'élévation de 12 t et 20 m de hauteur maximale de travail. (matériel) | 0.2 | 54.88 | 10.976 |
| mo046 | h | Compagnon professionnel III/CP2 monteur de structures préfabriquées en béton. (main-d'œuvre) | 0.25 | 30.72 | 7.680 |
| mo093 | h | Ouvrier professionnel II/OP monteur de structures préfabriquées en béton. (main-d'œuvre) | 0.45 | 27.32 | 12.294 |
| % | % | Frais de chantier des unités d'ouvrage | 2 % | 544.153 | 10.883 |
|  |  | Coûts directs |  |  | 555.036 |

Déchets:
- pose: mt07pha080a; facteur de déchet 0.0209341
- pose: mt07pha082b; facteur de déchet 0.0252

## Ressources

**mt07pha080a** U Poteau préfabriqué en béton armé
Données techniques: Coût énergétique 403.507 MJ; Émission de CO2 23.747 kg; Code CED 17 01 01; Masse de l'élément 140 kg; Volume 0.093333 m3
Déchets:
- emballage: re170201 Bois. (composant de déchet); quantité 1.115 kg; Code CED 17 02 01; Masse de l'élément 1 kg; Volume 0.000909 m3
- emballage: re170203 Plastique. (composant de déchet); quantité 0.42 kg; Code CED 17 02 03; Masse de l'élément 1 kg; Volume 0.001667 m3

**mt07pha082b** U Pièce chapiteau de 33x33x3 cm
Données techniques: Coût énergétique 153.147 MJ; Émission de CO2 8.923 kg; Code CED 17 01 01; Masse de l'élément 52 kg; Volume 0.034667 m3
Déchets:
- emballage: re170201 Bois; quantité 0.421 kg
- emballage: re170203 Plastique; quantité 0.18 kg

**mt10haf030gOEg** m³ Béton C25/30 (XC2(F); D20; S2; Cl 0,4), prêt à l'emploi, selon NF EN 206
Données techniques: Coût énergétique 1840.000 MJ; Émission de CO2 230.000 kg; Code CED 17 01 01; Masse de l'élément 2300 kg; Volume 1.533333 m3
