# Rideau de palplanches métalliques

- Propriété du fichier: CYPE Ingenieros S.A.
- Format: FIEBDC-3/2016
- Logiciel: Générateur de prix de la construction. CYPE Ingenieros, S.A.
- Date: 10/06/2025
- Devise: EUR
- Coûts indirects: 3 %
- Frais généraux: 13 %
- Bénéfice: 6 %
- TVA: 20 %

## G Structure et gros oeuvre

### GS Structures enterrées et semi-enterrées

#### GSX Rideaux de palplanches

**GSX020** m² Rideau de palplanches métalliques.
Rideau de palplanches métalliques emboîtées, enfoncées dans le terrain de manière définitive, jusqu'à atteindre un maximum de 5 m de profondeur dans un terrain de sables, formé de profilés métalliques en acier laminé, de forme nervurée de 800 mm de largeur de profil, 8 mm d'épaisseur et module de résistance de 1060 cm³/m de paroi.
Inclut: Disposition des guides. Battage des palplanches.
Critère pour le métré: Surface mesurée selon documentation graphique du Projet.
Critère pour le mémoire: On mesurera la surface réellement exécutée selon les spécifications du Projet.

| Code | U | Désignation | Quantité | Prix | Montant |
|---|---|---|---|---|---|
| mt07tmt020b | m² | Palplanche non récupérable constituée de profilés en acier laminé de forme nervurée, de 800 mm de largeur de profil et 8 mm d'épaisseur, avec un module résistant de 1060 cm³/m de paroi; système d'assemblage par à rainure et languette. (matériau) | 1 | 201 | 201.000 |
| mq03tab020 | h | Mouton en chute libre et effet simple. (matériel) | 0.145 | 54.88 | 7.958 |
| mo089 | h | Ouvrier professionnel II/OP du béton. (main-d'œuvre) | 0.145 | 28.63 | 4.151 |
| % | % | Frais de chantier des unités d'ouvrage | 2 % | 213.109 | 4.262 |
|  |  | Coûts directs |  |  | 217.371 |
