# Trappe de visite pour baignoire

- Propriété du fichier: CYPE Ingenieros S.A.
- Format: FIEBDC-3/2016
- Logiciel: Générateur de prix de la construction. CYPE Ingenieros, S.A.
- Date: 31/10/2025
- Devise: EUR
- Coûts indirects: 3 %
- Frais généraux: 13 %
- Bénéfice: 6 %
- TVA: 20 %

## T Équipements techniques

### TB Équipements sanitaires

#### TBB Baignoires

**TBB110** U Trappe de visite pour baignoire.
Trappe de visite pour baignoire, de 210x260 mm, constituée de cadre et couvercle, sur la cloison d'appui de la baignoire.
Critère d'évaluation économique: Le prix ne comprend pas le revêtement.
Inclut: Implantation. Fixation du cadre. Mise en place du registre.
Critère pour le métré: Nombre d'unités prévues, selon documentation graphique du Projet.
Critère pour le mémoire: On mesurera le nombre d'unités réellement mises en place selon les spécifications du Projet.

| Code | U | Désignation | Quantité | Prix | Montant |
|---|---|---|---|---|---|
| mt30rbj020a | U | Trappe de visite pour baignoire, de 210x260 mm, constituée de cadre et couvercle. (matériau) | 1 | 42.82 | 42.820 |
| mo020 | h | Compagnon professionnel III/CP2 construction. (main-d'œuvre) | 0.5 | 30.66 | 15.330 |
| % | % | Frais de chantier des unités d'ouvrage | 2 % | 58.150 | 1.163 |
|  |  | Coûts directs |  |  | 59.313 |
