# Bidet suspendu, en porcelaine sanitaire

- Propriété du fichier: CYPE Ingenieros S.A.
- Format: FIEBDC-3/2016
- Logiciel: Générateur de prix de la construction. CYPE Ingenieros, S.A.
- Date: 04/07/2024
- Devise: EUR
- Coûts indirects: 3 %
- Frais généraux: 13 %
- Bénéfice: 6 %
- TVA: 20 %

## T Équipements techniques

### TB Équipements sanitaires

#### TBI Bidets

**TBI040** U Bidet suspendu, en porcelaine sanitaire.
Bidet suspendu en porcelaine sanitaire, gamme basique, couleur blanche, avec abattant laqué et charnières en acier inoxydable, et évacuation, couleur blanche, avec siphon courbe. Comprend les éléments de fixation et le silicone pour le scellement des joints.
Critère d'évaluation économique: Le prix ne comprend pas la robinetterie.
Inclut: Implantation. Mise en place et fixation de l'appareil. Montage de la bonde. Connexion au réseau d'évacuation. Contrôle de son bon fonctionnement. Scellement des joints.
Critère pour le métré: Nombre d'unités prévues, selon documentation graphique du Projet.
Critère pour le mémoire: On mesurera le nombre d'unités réellement mises en place selon les spécifications du Projet.

| Code | U | Désignation | Quantité | Prix | Montant |
|---|---|---|---|---|---|
| mt30bps020b | U | Bidet suspendu en porcelaine sanitaire, gamme basique, couleur blanche, avec abattant laqué et charnières en acier inoxydable, avec jeu de fixation. (matériau) | 1 | 237.4 | 237.400 |
| mt30sif010g | U | Siphon courbe extensible, pour bidet, couleur blanche, avec vanne d'écoulement. (matériau) | 1 | 9.1 | 9.100 |
| mt30www005 | U | Cartouche de 300 ml de silicone acide monocomposant, fongicide, pour le scellement des joints en milieux humides. (matériau) | 0.012 | 7.5 | 0.090 |
| mo008 | h | Compagnon professionnel III/CP2 plombier. (main-d'œuvre) | 1 | 30.2 | 30.200 |
| % | % | Frais de chantier des unités d'ouvrage | 2 % | 276.790 | 5.536 |
|  |  | Coûts directs |  |  | 282.326 |

Déchets:
- pose: mt30www005 Cartouche de 300 ml de silicone acide monocomposant, fongicide, pour le scellement des joints en milieux humides; facteur de déchet 0.06

## Ressources

**mt30www005** U Cartouche de 300 ml de silicone acide monocomposant, fongicide, pour le scellement des joints en milieux humides
Données techniques: Coût énergétique 87.088 MJ; Émission de CO2 3.667 kg; Code CED 17 09 04; Masse de l'élément 0.45 kg; Volume 0.0003 m3
Déchets:
- emballage: re170203 Plastique. (composant de déchet); quantité 0.1 kg; Code CED 17 02 03; Masse de l'élément 1 kg; Volume 0.001667 m3
