# Container préfabriqué pour chaudière et stockage de plaquettes de bois

- Propriété du fichier: CYPE Ingenieros S.A.
- Format: FIEBDC-3/2016
- Logiciel: Générateur de prix de la construction. CYPE Ingenieros, S.A.
- Date: 30/10/2025
- Devise: EUR
- Coûts indirects: 3 %
- Frais généraux: 13 %
- Bénéfice: 6 %
- TVA: 20 %

## T Équipements techniques

### TC ECS et chauffage

#### TCB Biomasse

**TCB100** U Container préfabriqué pour chaudière et stockage de plaquettes de bois.
Container pour chaudière à biomasse avec silo pour plaquettes de bois de 20 m³ de capacité, dimensions extérieures 6000x2980x2710 mm, avec installation pour le départ et le retour d'eau de chauffage, câblage électrique, cheminée en acier, accessoires de sécurité, ventilateurs et portes coupe-feu (chaudière et système d'alimentation non compris dans ce prix), sur fondation (non comprise dans ce prix). Totalement monté.
Inclut: Implantation. Mise en place du container.
Critère pour le métré: Nombre d'unités prévues, selon documentation graphique du Projet.
Critère pour le mémoire: On mesurera le nombre d'unités réellement exécutées selon les spécifications du Projet.

| Code | U | Désignation | Quantité | Prix | Montant |
|---|---|---|---|---|---|
| mt38gil600b | U | Container pour chaudière à biomasse avec silo pour plaquettes de bois de 20 m³ de capacité, dimensions extérieures 6000x2980x2710 mm, avec installation pour le départ et le retour d'eau de chauffage, câblage électrique, cheminée en acier, accessoires de sécurité, ventilateurs et portes coupe-feu (chaudière et système d'alimentation non compris dans ce prix). (matériau) | 1 | 29033 | 29033.000 |
| mo003 | h | Compagnon professionnel III/CP2 électricien. (main-d'œuvre) | 4 | 31.65 | 126.600 |
| mo102 | h | Ouvrier professionnel II/OP électricien. (main-d'œuvre) | 4 | 27.24 | 108.960 |
| % | % | Frais de chantier des unités d'ouvrage | 2 % | 29268.560 | 585.371 |
|  |  | Coûts directs |  |  | 29853.931 |
