# Projecteur sur rail électrifié monophasé

- Propriété du fichier: CYPE Ingenieros S.A.
- Format: FIEBDC-3/2016
- Logiciel: Générateur de prix de la construction. CYPE Ingenieros, S.A.
- Date: 25/10/2024
- Devise: EUR
- Coûts indirects: 3 %
- Frais généraux: 13 %
- Bénéfice: 6 %
- TVA: 20 %

## T Équipements techniques

### TE Éclairage

#### TEI Équipements intérieurs

**TEI420** U Projecteur sur rail électrifié monophasé.
Projecteur d'aluminium injecté, de couleur blanche finition mat texturisé, avec tige en aluminium anodisé finition brillante et boîtier électrique en composé thermoplastique, non réglable, de 15 W, alimentation à 220/240 V et 50-60 Hz, de 40 de diamètre et 110 mm de hauteur, avec lampe LED non remplaçable, température de couleur 3000 K, optique constitué de réflecteur à rendement élevé, faisceau de lumière intensif 15°, indice de reproduction chromatique supérieure à 90, flux lumineux 791 lumens, degré de protection IP20. Installation sur rail électrifié monophasé.
Critère d'évaluation économique: Le prix ne comprend pas le rail électrifié monophasé.
Inclut: Implantation. Montage, connexion et contrôle de son bon fonctionnement.
Critère pour le métré: Nombre d'unités prévues, selon documentation graphique du Projet.
Critère pour le mémoire: On mesurera le nombre d'unités réellement exécutées selon les spécifications du Projet.

| Code | U | Désignation | Quantité | Prix | Montant |
|---|---|---|---|---|---|
| mt34lle285a | U | Projecteur pour rail électrifié monophasé, d'aluminium injecté, de couleur blanche finition mat texturisé, avec tige en aluminium anodisé finition brillante et boîtier électrique en composé thermoplastique, non réglable, de 15 W, alimentation à 220/240 V et 50-60 Hz, de 40 de diamètre et 110 mm de hauteur, avec lampe LED non remplaçable, température de couleur 3000 K, optique constitué de réflecteur à rendement élevé, faisceau de lumière intensif 15°, indice de reproduction chromatique supérieure à 90, flux lumineux 791 lumens, degré de protection IP20. (matériau) | 1 | 159.28 | 159.280 |
| mo003 | h | Compagnon professionnel III/CP2 électricien. (main-d'œuvre) | 0.1 | 30.2 | 3.020 |
| mo102 | h | Ouvrier professionnel II/OP électricien. (main-d'œuvre) | 0.1 | 25.99 | 2.599 |
| % | % | Frais de chantier des unités d'ouvrage | 2 % | 164.899 | 3.298 |
|  |  | Coûts directs |  |  | 168.197 |

## Ressources

**mt34lle285a** U Projecteur pour rail électrifié monophasé
Données techniques: Coût énergétique 294.073 MJ; Émission de CO2 20.221 kg
Déchets:
- emballage: re150101 Emballages en papier et en carton. (composant de déchet); quantité 0.696 kg; Code CED 15 01 01; Masse de l'élément 1 kg; Volume 0.001333 m3
- emballage: re170201 Bois. (composant de déchet); quantité 0.169 kg; Code CED 17 02 01; Masse de l'élément 1 kg; Volume 0.000909 m3
- emballage: re170203 Plastique. (composant de déchet); quantité 0.015 kg; Code CED 17 02 03; Masse de l'élément 1 kg; Volume 0.001667 m3
