# Collecteur

- Propriété du fichier: CYPE Ingenieros S.A.
- Format: FIEBDC-3/2016
- Logiciel: Générateur de prix de la construction. CYPE Ingenieros, S.A.
- Date: 12/06/2024
- Devise: EUR
- Coûts indirects: 3 %
- Frais généraux: 13 %
- Bénéfice: 6 %
- TVA: 20 %

## T Équipements techniques

### TG Installations de gaz

#### TGI Installation intérieure

**TGI050** U Collecteur.
Collecteur en cuivre, avec entrée de 3/4" de diamètre et cinq dérivations de 1/2" de diamètre, pour union vissée, manomètre en acier inoxydable et vanne à sphère en laiton avec commande papillon. Comprend, les éléments de montage et les autres accessoires nécessaires à son bon fonctionnement.
Inclut: Implantation. Mise en place et fixation du collecteur. Montage, connexion et contrôle de son bon fonctionnement.
Critère pour le métré: Nombre d'unités prévues, selon documentation graphique du Projet.
Critère pour le mémoire: On mesurera le nombre d'unités réellement exécutées selon les spécifications du Projet.

| Code | U | Désignation | Quantité | Prix | Montant |
|---|---|---|---|---|---|
| mt43acc010e | U | Collecteur en cuivre, avec entrée de 3/4" de diamètre et cinq dérivations de 1/2" de diamètre, pour union vissée. (matériau) | 1 | 92.15 | 92.150 |
| mt43acc020 | U | Manomètre en acier inoxydable pour une pression de 0 à 600 mbar, de 100 mm de diamètre, filet de connexion de 1/2" et précision du 0,5%. (matériau) | 1 | 94.58 | 94.580 |
| mt43acv060a | U | Vanne à sphère en laiton avec commande papillon, avec filet cylindrique GAS femelle-mâle de 1/2" de diamètre, PN=5 bar, selon NF EN 331. (matériau) | 1 | 12.6 | 12.600 |
| mo010 | h | Compagnon professionnel III/CP2 installateur de gaz. (main-d'œuvre) | 0.42 | 30.2 | 12.684 |
| mo109 | h | Ouvrier professionnel II/OP installateur de gaz. (main-d'œuvre) | 0.42 | 25.99 | 10.916 |
| % | % | Frais de chantier des unités d'ouvrage | 2 % | 222.930 | 4.459 |
|  |  | Coûts directs |  |  | 227.389 |

## Ressources

**mt43acc010e** U Collecteur en cuivre, avec entrée de 3/4" de diamètre et cinq dérivations de 1/2" de diamètre, pour union vissée
Données techniques: Coût énergétique 40.953 MJ; Émission de CO2 0.849 kg
Déchets:
- emballage: re150101 Emballages en papier et en carton. (composant de déchet); quantité 0.072 kg; Code CED 15 01 01; Masse de l'élément 1 kg; Volume 0.001333 m3

**mt43acc020** U Manomètre en acier inoxydable pour une pression de 0 à 600 mbar
Données techniques: Coût énergétique 11.944 MJ; Émission de CO2 1.811 kg
Déchets:
- emballage: re150101 Emballages en papier et en carton; quantité 0.072 kg

**mt43acv060a** U Vanne à sphère en laiton avec commande papillon
Données techniques: Coût énergétique 49.235 MJ; Émission de CO2 3.365 kg
Déchets:
- emballage: re150101 Emballages en papier et en carton; quantité 0.072 kg
