# La canalisation de protection de câblage

- Propriété du fichier: CYPE Ingenieros S.A.
- Format: FIEBDC-3/2016
- Logiciel: Générateur de prix de la construction. CYPE Ingenieros, S.A.
- Date: 12/06/2024
- Devise: EUR
- Coûts indirects: 3 %
- Frais généraux: 13 %
- Bénéfice: 6 %
- TVA: 20 %

## T Équipements techniques

### TG Installations de gaz

#### TGL Détection et alarme

**TGL050** m La canalisation de protection de câblage.
La canalisation de protection de câblage, constituée de tube de polyamide flexible, annelé, sans halogènes, de 50 mm de diamètre nominal, avec IP547. Installation encastrée.
Critère d'évaluation économique: Le prix ne comprend pas les travaux auxiliaires de maçonnerie pour installations.
Inclut: Implantation et tracé de la ligne. Mise en place et fixation des tubes.
Critère pour le métré: Longueur mesurée selon documentation graphique du Projet.
Critère pour le mémoire: On mesurera la longueur réellement exécutée selon les spécifications du Projet.

| Code | U | Désignation | Quantité | Prix | Montant |
|---|---|---|---|---|---|
| mt35aia030f | m | Tube souple en polyamide, exempt d'halogènes, transversalement élastique, annelé, de couleur grise, de 50 mm de diamètre nominal, pour installations électriques dans les bâtiments publiques et pour éviter les émissions de fumée et de gaz acides. Résistance à la compression 320 N, résistance à l'impact 2 joules, température de travail -5°C jusqu'à 90°C, avec degré de protection IP547 selon NF EN 60529, non propagateur de la flamme. Selon NF EN 61386-1 et NF EN 61386-22. (matériau) | 1 | 5.58 | 5.580 |
| mo006 | h | Compagnon professionnel III/CP2 installateur de réseaux et d'équipements de détection et de sécurité. (main-d'œuvre) | 0.04 | 30.2 | 1.208 |
| mo105 | h | Ouvrier professionnel II/OP installateur de réseaux et d'équipements de détection et de sécurité. (main-d'œuvre) | 0.04 | 25.99 | 1.040 |
| % | % | Frais de chantier des unités d'ouvrage | 2 % | 7.828 | 0.157 |
|  |  | Coûts directs |  |  | 7.985 |

Déchets:
- pose: mt35aia030f; facteur de déchet 0.0275

## Ressources

**mt35aia030f** m Tube souple en polyamide
Données techniques: Coût énergétique 63.941 MJ; Émission de CO2 3.175 kg; Code CED 17 02 03; Masse de l'élément 0.66 kg; Volume 0.0011 m3
