# Câblage

- Propriété du fichier: CYPE Ingenieros S.A.
- Format: FIEBDC-3/2016
- Logiciel: Générateur de prix de la construction. CYPE Ingenieros, S.A.
- Date: 12/06/2024
- Devise: EUR
- Coûts indirects: 3 %
- Frais généraux: 13 %
- Bénéfice: 6 %
- TVA: 20 %

## T Équipements techniques

### TI Protections contre les incendies

#### TIA Détection et alarme

**TIA130** m Câblage.
Câblage constitué de câble bipolaire SO2Z1-K (AS+), réaction au feu classe Cca-s1b,d1,a1, avec conducteur multifilaire de cuivre classe 5 (-K) de 2x1,5 mm² de section, avec isolation de composé de polymère à base d'élastomère vulcanisé sans halogènes à faible émission de fumées et de gaz corrosifs (S), blindage en ruban d'aluminium et de polyester (O2) avec conduit de drainage en cuivre étamé et gaine extérieure en composé thermoplastique à base de polyoléfine sans halogènes à faible émission de fumées et de gaz corrosifs (Z1), sa tension assignée étant de 300/500 V. Comprend les accessoires nécessaires pour être correctement installée.
Inclut: Pose des câbles.
Critère pour le métré: Longueur mesurée selon documentation graphique du Projet.
Critère pour le mémoire: On mesurera la longueur réellement exécutée selon les spécifications du Projet.

| Code | U | Désignation | Quantité | Prix | Montant |
|---|---|---|---|---|---|
| mt35ccg030a | m | Câble bipolaire SO2Z1-K (AS+), sa tension assignée étant de 300/500 V, réaction au feu classe Cca-s1b,d1,a1 selon FR EN 50575, avec conducteur multifilaire de cuivre classe 5 (-K) de 2x1,5 mm² de section, avec isolation de composé de polymère à base d'élastomère vulcanisé sans halogènes à faible émission de fumées et de gaz corrosifs (S), blindage en ruban d'aluminium et de polyester (O2) avec conduit de drainage en cuivre étamé et gaine extérieure en composé thermoplastique à base de polyoléfine sans halogènes à faible émission de fumées et de gaz corrosifs (Z1). (matériau) | 1 | 3.99 | 3.990 |
| mo006 | h | Compagnon professionnel III/CP2 installateur de réseaux et d'équipements de détection et de sécurité. (main-d'œuvre) | 0.02 | 30.2 | 0.604 |
| mo105 | h | Ouvrier professionnel II/OP installateur de réseaux et d'équipements de détection et de sécurité. (main-d'œuvre) | 0.02 | 25.99 | 0.520 |
| % | % | Frais de chantier des unités d'ouvrage | 2 % | 5.114 | 0.102 |
|  |  | Coûts directs |  |  | 5.216 |

Déchets:
- pose: mt35ccg030a; facteur de déchet 0.0127238

## Ressources

**mt35ccg030a** m Câble bipolaire SO2Z1-K (AS+)
Données techniques: Coût énergétique 3.910 MJ; Émission de CO2 0.137 kg; Code CED 17 04 11; Masse de l'élément 0.105 kg; Volume 0.00007 m3
Déchets:
- emballage: re150101 Emballages en papier et en carton. (composant de déchet); quantité 0.074 kg; Code CED 15 01 01; Masse de l'élément 1 kg; Volume 0.001333 m3
