# Bouche d'incendie

- Propriété du fichier: CYPE Ingenieros S.A.
- Format: FIEBDC-3/2016
- Logiciel: Générateur de prix de la construction. CYPE Ingenieros, S.A.
- Date: 12/06/2024
- Devise: EUR
- Coûts indirects: 3 %
- Frais généraux: 13 %
- Bénéfice: 6 %
- TVA: 20 %

## T Équipements techniques

### TI Protections contre les incendies

#### TIP Systèmes d'approvisionnement en eau

**TIP100** U Bouche d'incendie.
Bouche d'incendie enterrée, de 4" DN 100 mm de diamètre, avec deux sorties de 2 1/2" DN 70 mm, raccords, bouchons, cadre et tampon circulaire pour trottoir. Comprend les éléments de fixation.
Inclut: Implantation. Montage, connexion et contrôle de son bon fonctionnement.
Critère pour le métré: Nombre d'unités prévues, selon documentation graphique du Projet.
Critère pour le mémoire: On mesurera le nombre d'unités réellement exécutées selon les spécifications du Projet.

| Code | U | Désignation | Quantité | Prix | Montant |
|---|---|---|---|---|---|
| mt41hid030Dd | U | Bouche d'incendie enterrée, de 4" DN 100 mm de diamètre, avec deux sorties de 2 1/2" DN 70 mm, raccords, bouchons, cadre et tampon circulaire pour trottoir. Comprend les éléments de fixation. Selon NF EN 14339. (matériau) | 1 | 574.06 | 574.060 |
| mo008 | h | Compagnon professionnel III/CP2 plombier. (main-d'œuvre) | 0.75 | 30.2 | 22.650 |
| mo107 | h | Ouvrier professionnel II/OP plombier. (main-d'œuvre) | 0.75 | 25.99 | 19.493 |
| % | % | Frais de chantier des unités d'ouvrage | 2 % | 616.203 | 12.324 |
|  |  | Coûts directs |  |  | 628.527 |
