# Tuyauterie en acier inoxydable AISI 304, avec soudure longitudinale

- Propriété du fichier: CYPE Ingenieros S.A.
- Format: FIEBDC-3/2016
- Logiciel: Générateur de prix de la construction. CYPE Ingenieros, S.A.
- Date: 11/06/2025
- Devise: EUR
- Coûts indirects: 3 %
- Frais généraux: 13 %
- Bénéfice: 6 %
- TVA: 20 %

## T Équipements techniques

### TN Canalisations pour fluides

#### TNA En acier

**TNA050** m Tuyauterie en acier inoxydable AISI 304, avec soudure longitudinale.
Tuyauterie constituée de tube d'acier inoxydable classe 1.4301 selon NF EN 10088-1 (AISI 304), avec soudure longitudinale, de 10 mm de diamètre extérieur et 0,6 mm d'épaisseur, série 1 selon NF EN 10312. Installation en surface. Comprend le matériel auxiliaire pour le montage et la fixation à l'ouvrage, les accessoires et les pièces spéciales.
Inclut: Implantation. Mise en place et fixation des tuyaux, des accessoires et des pièces spéciales.
Critère pour le métré: Longueur mesurée selon documentation graphique du Projet.
Critère pour le mémoire: On mesurera la longueur réellement exécutée selon les spécifications du Projet.

| Code | U | Désignation | Quantité | Prix | Montant |
|---|---|---|---|---|---|
| mt08tai420a | U | Matériel auxiliaire pour le montage et la fixation à l'ouvrage des tuyaux d'acier inoxydable avec soudure, de 10 mm de diamètre extérieur. (matériau) | 1 | 0.06 | 0.060 |
| mt08tai020ag | m | Tube d'acier inoxydable classe 1.4301 selon NF EN 10088-1 (AISI 304), avec soudure longitudinale, de 10 mm de diamètre extérieur et 0,6 mm d'épaisseur, série 1 selon NF EN 10312, avec le prix augmenté de 30% pour cause d'accessoires et pièces spéciales. (matériau) | 1 | 1.43 | 1.430 |
| mo008 | h | Compagnon professionnel III/CP2 plombier. (main-d'œuvre) | 0.2 | 31.65 | 6.330 |
| mo107 | h | Ouvrier professionnel II/OP plombier. (main-d'œuvre) | 0.2 | 27.24 | 5.448 |
| % | % | Frais de chantier des unités d'ouvrage | 2 % | 13.268 | 0.265 |
|  |  | Coûts directs |  |  | 13.533 |

Déchets:
- pose: mt08tai020ag; facteur de déchet 0.0349987

## Ressources

**mt08tai020ag** m Tube d'acier inoxydable classe 1.4301 selon NF EN 10088-1 (AISI 304)
Données techniques: Coût énergétique 8.408 MJ; Émission de CO2 0.968 kg; Code CED 17 04 05; Masse de l'élément 0.139091 kg; Volume 0.000066 m3
Déchets:
- emballage: re170201 Bois. (composant de déchet); quantité 0.011 kg; Code CED 17 02 01; Masse de l'élément 1 kg; Volume 0.000909 m3
- emballage: re170203 Plastique. (composant de déchet); quantité 0.003 kg; Code CED 17 02 03; Masse de l'élément 1 kg; Volume 0.001667 m3
