# Démontage d'une déviation individuelle

- Propriété du fichier: CYPE Ingenieros S.A.
- Format: FIEBDC-3/2016
- Logiciel: Générateur de prix de la construction. CYPE Ingenieros, S.A.
- Date: 12/06/2024
- Devise: EUR
- Coûts indirects: 3 %
- Frais généraux: 13 %
- Bénéfice: 6 %
- TVA: 20 %

## T Équipements techniques

### TP Installations de distribution de l'eau

#### TPD Dépose

**TPD180** m Démontage d'une déviation individuelle.
Démontage d'une déviation individuelle de polypropylène ou polyéthylène, de 125 mm de diamètre maximum, avec des moyens manuels, et chargement manuel dans le camion ou la benne.
Critère d'évaluation économique: Le prix comprend le démontage du matériau de fixation, des accessoires et des pièces spéciales et l'obturation des conduites connectées à l'élément.
Inclut: Démontage de l'élément. Obturation des conduites connectées à l'élément. Retrait et stockage du matériau démonté. Nettoyage des restes d'ouvrage. Chargement manuel du matériau démonté et des restes d'ouvrage dans le camion ou la benne.
Critère pour le métré: Longueur mesurée en projection horizontale, selon documentation graphique du Projet.
Critère pour le mémoire: On mesurera, en projection horizontale, la longueur réellement démontée selon les spécifications du Projet.

| Code | U | Désignation | Quantité | Prix | Montant |
|---|---|---|---|---|---|
| mo113 | h | Ouvrier d'exécution I/OE1 construction. (main-d'œuvre) | 0.192 | 24.51 | 4.706 |
| % | % | Frais de chantier des unités d'ouvrage | 2 % | 4.706 | 0.094 |
|  |  | Coûts directs |  |  | 4.800 |

Déchets:
- démolition: ruo170203 Plastique. (composant de déchet); quantité 1.04 kg; Code CED 17 02 03; Masse de l'élément 1 kg; Volume 0.001667 m3
