# Réseau intérieur d'évacuation pour toilettes

- Propriété du fichier: CYPE Ingenieros S.A.
- Format: FIEBDC-3/2016
- Logiciel: Générateur de prix de la construction. CYPE Ingenieros, S.A.
- Date: 12/06/2024
- Devise: EUR
- Coûts indirects: 3 %
- Frais généraux: 13 %
- Bénéfice: 6 %
- TVA: 20 %

## T Équipements techniques

### TQ Installations d'évacuation des eaux usées

#### TQV Dérivations individuelles

**TQV080** U Réseau intérieur d'évacuation pour toilettes.
Réseau intérieur d'évacuation insonorisé et avec résistance au feu, pour toilettes pour raccorder: WC, lavabo simple, réalisé avec un tube de PVC pour le tout à l'égout auquel sont connectées les évacuations des appareils avec la colonne de chute, avec les diamètres nécessaires pour chaque point de service. Comprend le liquide nettoyeur, l'adhésif pour les tubes et les accessoires de PVC, les produits complémentaires pour le montage et la fixation à l'ouvrage, les accessoires et les pièces spéciales.
Inclut: Implantation du parcours de la tuyauterie et de la situation des éléments de fixation. Présentation à sec des tubes. Fixation des produits complémentaires pour le montage et la fixation à l'ouvrage. Montage, connexion et contrôle de son bon fonctionnement.
Critère pour le métré: Nombre d'unités prévues, selon documentation graphique du Projet.
Critère pour le mémoire: On mesurera le nombre d'unités réellement exécutées selon les spécifications du Projet.

| Code | U | Désignation | Quantité | Prix | Montant |
|---|---|---|---|---|---|
| mt36tee030ac | m | Tube en PVC, NF E, selon NF EN 1453-1, insonorisé, Euroclasse B-s1, d0 de réaction au feu, selon NF EN 13501-1, de 40 mm de diamètre et 3 mm d'épaisseur, avec le prix augmenté de 10% pour cause d'accessoires et pièces spéciales. (matériau) | 2.65 | 31.85 | 84.403 |
| mt36tee030dc | m | Tube en PVC, NF E, selon NF EN 1453-1, insonorisé, Euroclasse B-s1, d0 de réaction au feu, selon NF EN 13501-1, de 110 mm de diamètre et 3,2 mm d'épaisseur, avec le prix augmenté de 10% pour cause d'accessoires et pièces spéciales. (matériau) | 2.125 | 50.06 | 106.378 |
| mt36tiq012a | l | Liquide nettoyeur pour collage par adhésif de tubes et accessoires en PVC. (matériau) | 0.276 | 36.66 | 10.118 |
| mt36tiq013a | kg | Adhésif pour tubes et accessoires en PVC. (matériau) | 0.138 | 46.72 | 6.447 |
| mo008 | h | Compagnon professionnel III/CP2 plombier. (main-d'œuvre) | 4.775 | 30.2 | 144.205 |
| mo107 | h | Ouvrier professionnel II/OP plombier. (main-d'œuvre) | 2.388 | 25.99 | 62.064 |
| % | % | Frais de chantier des unités d'ouvrage | 2 % | 413.615 | 8.272 |
|  |  | Coûts directs |  |  | 421.887 |

Déchets:
- pose: mt36tee030ac; facteur de déchet 0.0536346
- pose: mt36tee030dc; facteur de déchet 0.04
- pose: mt36tiq012a Liquide nettoyeur pour collage par adhésif de tubes et accessoires en PVC; facteur de déchet 0.0275

## Ressources

**mt36tee030ac** m Tube en PVC, NF E
Données techniques: Coût énergétique 44.309 MJ; Émission de CO2 0.696 kg; Code CED 17 02 03; Masse de l'élément 0.52 kg; Volume 0.000867 m3
Déchets:
- emballage: re150101 Emballages en papier et en carton. (composant de déchet); quantité 0.019 kg; Code CED 15 01 01; Masse de l'élément 1 kg; Volume 0.001333 m3
- emballage: re150104 Emballages métalliques. (composant de déchet); quantité 0.001 kg; Code CED 15 01 04; Masse de l'élément 1 kg; Volume 0.001667 m3
- emballage: re170201 Bois. (composant de déchet); quantité 0.053 kg; Code CED 17 02 01; Masse de l'élément 1 kg; Volume 0.000909 m3
- emballage: re170203 Plastique. (composant de déchet); quantité 0.004 kg; Code CED 17 02 03; Masse de l'élément 1 kg; Volume 0.001667 m3

**mt36tee030dc** m Tube en PVC, NF E
Données techniques: Coût énergétique 121.499 MJ; Émission de CO2 2.289 kg; Code CED 17 02 03; Masse de l'élément 1.61 kg; Volume 0.002683 m3
Déchets:
- emballage: re150101 Emballages en papier et en carton; quantité 0.02 kg
- emballage: re150104 Emballages métalliques; quantité 0.001 kg
- emballage: re170201 Bois; quantité 0.053 kg
- emballage: re170203 Plastique; quantité 0.004 kg

**mt36tiq012a** l Liquide nettoyeur pour collage par adhésif de tubes et accessoires en PVC
Données techniques: Coût énergétique 3.819 MJ; Émission de CO2 0.202 kg; Code CED 20 01 30; Masse de l'élément 1 kg; Volume 0.001 m3
Déchets:
- emballage: re170203 Plastique; quantité 0.032 kg
