# Câble de paires en cuivre

- Propriété du fichier: CYPE Ingenieros S.A.
- Format: FIEBDC-3/2016
- Logiciel: Générateur de prix de la construction. CYPE Ingenieros, S.A.
- Date: 12/06/2024
- Devise: EUR
- Coûts indirects: 3 %
- Frais généraux: 13 %
- Bénéfice: 6 %
- TVA: 20 %

## T Équipements techniques

### TT Installations de télécommunication

#### TTH Réseaux de câbles de cuivre

**TTH030** m Câble de paires en cuivre.
Câble de 75 paires (75x2x0,50 mm), catégorie 3, avec conducteur unifilaire en cuivre, isolation en polyéthylène, blindage en ruban d'aluminium avec fil de continuité et gaine extérieure en PVC non propagateur de la flamme de 16,7 mm de diamètre de couleur grise. Comprend les accessoires et les éléments de fixation.
Inclut: Pose des câbles.
Critère pour le métré: Longueur mesurée selon documentation graphique du Projet.
Critère pour le mémoire: On mesurera la longueur réellement exécutée selon les spécifications du Projet.

| Code | U | Désignation | Quantité | Prix | Montant |
|---|---|---|---|---|---|
| mt40mto120c | m | Câble de 75 paires (75x2x0,50 mm), catégorie 3, avec conducteur unifilaire en cuivre, isolation en polyéthylène, blindage en ruban d'aluminium avec fil de continuité et gaine extérieure en PVC non propagateur de la flamme de 16,7 mm de diamètre de couleur grise. (matériau) | 1 | 17.4 | 17.400 |
| mo001 | h | Compagnon professionnel III/CP2 installateur en télécommunications. (main-d'œuvre) | 0.08 | 30.2 | 2.416 |
| mo056 | h | Ouvrier professionnel II/OP installateur en télécommunications. (main-d'œuvre) | 0.08 | 25.99 | 2.079 |
| % | % | Frais de chantier des unités d'ouvrage | 2 % | 21.895 | 0.438 |
|  |  | Coûts directs |  |  | 22.333 |

Déchets:
- pose: mt40mto120c; facteur de déchet 0.011

## Ressources

**mt40mto120c** m Câble de 75 paires (75x2x0,50 mm)
Données techniques: Coût énergétique 15.818 MJ; Émission de CO2 0.370 kg; Code CED 17 04 11; Masse de l'élément 0.428 kg; Volume 0.000285 m3
Déchets:
- emballage: re150101 Emballages en papier et en carton. (composant de déchet); quantité 0.078 kg; Code CED 15 01 01; Masse de l'élément 1 kg; Volume 0.001333 m3
