# Câble de paires en cuivre

- Propriété du fichier: CYPE Ingenieros S.A.
- Format: FIEBDC-3/2016
- Logiciel: Générateur de prix de la construction. CYPE Ingenieros, S.A.
- Date: 12/06/2024
- Devise: EUR
- Coûts indirects: 3 %
- Frais généraux: 13 %
- Bénéfice: 6 %
- TVA: 20 %

## T Équipements techniques

### TT Installations de télécommunication

#### TTH Réseaux de câbles de cuivre

**TTH030** m Câble de paires en cuivre.
Câble urbain blindé, pour extérieurs, avec gaine EAP, de 50+1 paires (51x2x0,51 mm). Comprend les accessoires et les éléments de fixation.
Inclut: Pose des câbles.
Critère pour le métré: Longueur mesurée selon documentation graphique du Projet.
Critère pour le mémoire: On mesurera la longueur réellement exécutée selon les spécifications du Projet.

| Code | U | Désignation | Quantité | Prix | Montant |
|---|---|---|---|---|---|
| mt40mto041d | m | Câble urbain blindé, pour extérieurs, avec gaine EAP, de 50+1 paires (51x2x0,51 mm). (matériau) | 1 | 4.62 | 4.620 |
| mo001 | h | Compagnon professionnel III/CP2 installateur en télécommunications. (main-d'œuvre) | 0.07 | 30.2 | 2.114 |
| mo056 | h | Ouvrier professionnel II/OP installateur en télécommunications. (main-d'œuvre) | 0.07 | 25.99 | 1.819 |
| % | % | Frais de chantier des unités d'ouvrage | 2 % | 8.553 | 0.171 |
|  |  | Coûts directs |  |  | 8.724 |

Déchets:
- pose: mt40mto041d Câble urbain blindé, pour extérieurs, avec gaine EAP, de 50+1 paires (51x2x0,51 mm); facteur de déchet 0.0119545

## Ressources

**mt40mto041d** m Câble urbain blindé, pour extérieurs, avec gaine EAP, de 50+1 paires (51x2x0,51 mm)
Données techniques: Coût énergétique 12.205 MJ; Émission de CO2 0.299 kg; Code CED 17 04 11; Masse de l'élément 0.33 kg; Volume 0.00022 m3
Déchets:
- emballage: re150101 Emballages en papier et en carton. (composant de déchet); quantité 0.076 kg; Code CED 15 01 01; Masse de l'élément 1 kg; Volume 0.001333 m3
