# Câble de paires en cuivre

- Propriété du fichier: CYPE Ingenieros S.A.
- Format: FIEBDC-3/2016
- Logiciel: Générateur de prix de la construction. CYPE Ingenieros, S.A.
- Date: 12/06/2024
- Devise: EUR
- Coûts indirects: 3 %
- Frais généraux: 13 %
- Bénéfice: 6 %
- TVA: 20 %

## T Équipements techniques

### TT Installations de télécommunication

#### TTH Réseaux de câbles de cuivre

**TTH030** m Câble de paires en cuivre.
Câble rigide U/UTP de 4 paires torsadées en cuivre, catégorie 6, réaction au feu classe Eca selon FR EN 50575, avec conducteur unifilaire en cuivre, isolation en polyéthylène et gaine extérieure de PVC, de 6,2 mm de diamètre. Comprend les accessoires et les éléments de fixation.
Inclut: Pose des câbles.
Critère pour le métré: Longueur mesurée selon documentation graphique du Projet.
Critère pour le mémoire: On mesurera la longueur réellement exécutée selon les spécifications du Projet.

| Code | U | Désignation | Quantité | Prix | Montant |
|---|---|---|---|---|---|
| mt40cpt010a | m | Câble rigide U/UTP de 4 paires torsadées en cuivre, catégorie 6, réaction au feu classe Eca selon FR EN 50575, avec conducteur unifilaire en cuivre, isolation en polyéthylène et gaine extérieure de PVC, de 6,2 mm de diamètre, selon EN 50288-6-1. (matériau) | 1 | 1.41 | 1.410 |
| mo001 | h | Compagnon professionnel III/CP2 installateur en télécommunications. (main-d'œuvre) | 0.015 | 30.2 | 0.453 |
| mo056 | h | Ouvrier professionnel II/OP installateur en télécommunications. (main-d'œuvre) | 0.015 | 25.99 | 0.390 |
| % | % | Frais de chantier des unités d'ouvrage | 2 % | 2.253 | 0.045 |
|  |  | Coûts directs |  |  | 2.298 |

Déchets:
- pose: mt40cpt010a; facteur de déchet 0.015881

## Ressources

**mt40cpt010a** m Câble rigide U/UTP de 4 paires torsadées en cuivre
Données techniques: Coût énergétique 1.584 MJ; Émission de CO2 0.086 kg; Code CED 17 04 11; Masse de l'élément 0.042 kg; Volume 0.000028 m3
Déchets:
- emballage: re150101 Emballages en papier et en carton. (composant de déchet); quantité 0.066 kg; Code CED 15 01 01; Masse de l'élément 1 kg; Volume 0.001333 m3
