# Antenne pour réception des émissions par satellite

- Propriété du fichier: CYPE Ingenieros S.A.
- Format: FIEBDC-3/2016
- Logiciel: Générateur de prix de la construction. CYPE Ingenieros, S.A.
- Date: 12/06/2024
- Devise: EUR
- Coûts indirects: 3 %
- Frais généraux: 13 %
- Bénéfice: 6 %
- TVA: 20 %

## T Équipements techniques

### TT Installations de télécommunication

#### TTX Réseaux de câbles co-axiaux

**TTX070** U Antenne pour réception des émissions par satellite.
Antenne parabolique Off-Set fixe constituée de réflecteur parabolique, en aluminium, finition avec peinture polyester couleur blanche, de 130 cm de diamètre, largeur de bande de 10,7 à 12,75 GHz, avec converseur LNB universel à 8 sorties avec connecteur femelle, type "F", de 60 dB de gain, avec les quatre combinaisons de polarité et de bande (Ha, Hb, Va, Vb), degré de protection IP66. Comprend les ancrages et les accessoires nécessaires pour être correctement installée.
Inclut: Implantation. Montage, connexion et contrôle de son bon fonctionnement.
Critère pour le métré: Nombre d'unités prévues, selon documentation graphique du Projet.
Critère pour le mémoire: On mesurera le nombre d'unités réellement exécutées selon les spécifications du Projet.

| Code | U | Désignation | Quantité | Prix | Montant |
|---|---|---|---|---|---|
| mt40atv020i | U | Réflecteur parabolique, en aluminium, finition avec peinture polyester couleur blanche, de 130 cm de diamètre, largeur de bande de 10,7 à 12,75 GHz. (matériau) | 1 | 277.03 | 277.030 |
| mt40atv025p | U | Converseur LNB universel à 8 sorties avec connecteur femelle, type "F", de 60 dB de gain, avec les quatre combinaisons de polarité et de bande (Ha, Hb, Va, Vb), degré de protection IP66. (matériau) | 1 | 10.31 | 10.310 |
| mo001 | h | Compagnon professionnel III/CP2 installateur en télécommunications. (main-d'œuvre) | 0.7 | 30.2 | 21.140 |
| mo056 | h | Ouvrier professionnel II/OP installateur en télécommunications. (main-d'œuvre) | 0.7 | 25.99 | 18.193 |
| % | % | Frais de chantier des unités d'ouvrage | 2 % | 326.673 | 6.533 |
|  |  | Coûts directs |  |  | 333.206 |

## Ressources

**mt40atv025p** U Converseur LNB universel à 8 sorties avec connecteur femelle
Données techniques: Coût énergétique 1.852 MJ; Émission de CO2 0.119 kg
Déchets:
- emballage: re150101 Emballages en papier et en carton. (composant de déchet); quantité 0.032 kg; Code CED 15 01 01; Masse de l'élément 1 kg; Volume 0.001333 m3
