# Récupérateur de chaleur et d'humidité air-air, avec une batterie à détente directe. Installation au plafond

- Propriété du fichier: CYPE Ingenieros S.A.
- Format: FIEBDC-3/2016
- Logiciel: Générateur de prix de la construction. CYPE Ingenieros, S.A.
- Date: 31/10/2025
- Devise: EUR
- Coûts indirects: 3 %
- Frais généraux: 13 %
- Bénéfice: 6 %
- TVA: 20 %

## T Équipements techniques

### TV Climatisation et ventilation

#### TVA Distribution d'air

**TVA470** U Récupérateur de chaleur et d'humidité air-air, avec une batterie à détente directe. Installation au plafond.
Récupérateur enthalpique air-air, efficacité de récupération calorifique à vitesse élevée 81,8%, débit d'air nominal à une vitesse maximale 2000 m³/h, pression à air nominal à une vitesse maximale 90 Pa, consommation d'électricité à vitesse élevée 614 W, dimensions 731x1172x1354 mm, poids 157 kg, pression sonore à une vitesse maximale 45 dBA, alimentation monophasée (230V/50Hz), avec connexions de 350 mm de diamètre, échangeur de chaleur à haute efficacité, préfiltres à air, ventilateurs avec moteur DC à 3 vitesses, avec changement de mode automatique d'opération de récupération à free cooling et possibilité de contrôle domotique. Installation au plafond. Comprend les éléments pour la suspension au plafond.
Inclut: Implantation. Mise en place et fixation. Connexion au réseau électrique. Connexion de l'unité aux lignes frigorifiques. Contrôle de son bon fonctionnement.
Critère pour le métré: Nombre d'unités prévues, selon documentation graphique du Projet.
Critère pour le mémoire: On mesurera le nombre d'unités réellement exécutées selon les spécifications du Projet.

| Code | U | Désignation | Quantité | Prix | Montant |
|---|---|---|---|---|---|
| mt42dai650i | U | Récupérateur enthalpique air-air, efficacité de récupération calorifique à vitesse élevée 81,8%, débit d'air nominal à une vitesse maximale 2000 m³/h, pression à air nominal à une vitesse maximale 90 Pa, consommation d'électricité à vitesse élevée 614 W, dimensions 731x1172x1354 mm, poids 157 kg, pression sonore à une vitesse maximale 45 dBA, alimentation monophasée (230V/50Hz), avec connexions de 350 mm de diamètre, échangeur de chaleur à haute efficacité, préfiltres à air, ventilateurs avec moteur DC à 3 vitesses, avec changement de mode automatique d'opération de récupération à free cooling et possibilité de contrôle domotique. (matériau) | 1 | 9073.35 | 9073.350 |
| mt42dai652d | U | Batterie à détente directe, puissance frigorifique 9,5 kW, puissance calorifique 10,8 kW, de 250x1400x809 mm, poids 37,7 kg, pour récupérateur de chaleur air-air. (matériau) | 1 | 3393 | 3393.000 |
| mt42www090 | U | Kit de support pour la suspension du plafond, constitué de quatre tiges filetées en acier galvanisé, avec leurs chevilles, écrous et rondelles correspondants. (matériau) | 1 | 22 | 22.000 |
| mo005 | h | Compagnon professionnel III/CP2 installateur de climatisation. (main-d'œuvre) | 1.3 | 31.65 | 41.145 |
| mo104 | h | Ouvrier professionnel II/OP installateur de climatisation. (main-d'œuvre) | 1.3 | 27.24 | 35.412 |
| % | % | Frais de chantier des unités d'ouvrage | 2 % | 12564.907 | 251.298 |
|  |  | Coûts directs |  |  | 12816.205 |

## Ressources

**mt42dai650i** U Récupérateur enthalpique air-air
Données techniques: Coût énergétique 8577.125 MJ; Émission de CO2 285.050 kg
Déchets:
- emballage: re150101 Emballages en papier et en carton. (composant de déchet); quantité 2.143 kg; Code CED 15 01 01; Masse de l'élément 1 kg; Volume 0.001333 m3
