# Couche séparatrice: film de polyéthylène

- Propriété du fichier: CYPE INGENIEROS, S.A.
- Format: FIEBDC-3/2002
- Devise: EUR
- Coûts indirects: 3.00 %
- Frais généraux: 13.00 %
- Bénéfice: 6.00 %
- TVA: 20.00 %

## B Aménagements extérieurs

### BE Imperméabilisation

#### BES Sols

**BES010** m² Couche séparatrice: film de polyéthylène.
Film imperméable en polyéthylène de faible densité (LDPE) de 0,1 mm d'épaisseur et 100 g/m² de masse surfacique, couleur noire. Mise en place: avec des recouvrements, directement sur le terrain, sur un hérisson ou sur un surface de béton.
Inclut: Mise en place de membrane de séparation. Résolution des recouvrements et des unions.
Critère pour le métré: Surface mesurée selon documentation graphique du Projet.
Critère pour le mémoire: On mesurera la surface réellement exécutée selon les spécifications du Projet, y compris les bords et les recouvrements.

| Code | U | Désignation | Quantité | Prix | Montant |
|---|---|---|---|---|---|
| mt16png020a | m² | Film imperméable en polyéthylène de faible densité (LDPE) de 0,1 mm d'épaisseur et 100 g/m² de masse surfacique, couleur noire. (matériau) | 1.150 | 0.57 | 0.66 |
| mo020 | h | Compagnon professionnel III/CP2 construction. (main-d'œuvre) | 0.033 | 29.25 | 0.97 |
| mo113 | h | Ouvrier d'exécution I/OE1 construction. (main-d'œuvre) | 0.017 | 24.51 | 0.42 |
| % | % | Frais de chantier des unités d'ouvrage | 2 % | 2.05 | 0.04 |
|  |  | Coûts directs |  |  | 2.09 |
