# Géocomposite pour système de drainage

- Propriété du fichier: CYPE INGENIEROS, S.A.
- Format: FIEBDC-3/2002
- Devise: EUR
- Coûts indirects: 3.00 %
- Frais généraux: 13.00 %
- Bénéfice: 6.00 %
- TVA: 20.00 %

## L Espaces verts

### LD Systèmes de drainage

#### LDT Drainage de parcelle

**LDT010** m² Géocomposite pour système de drainage.
Géocomposite drainant, constitué d'une nappe à excroissances doubles de polyéthylène haute densité qui porte, thermofixé sur chacune de ses faces, un géotextile à base de filaments en polypropylène unis mécaniquement par un processus d'aiguilletage avec traitement thermique postérieur, avec une capacité drainante de 0,85 l/m·s (pression 20kPa, gradient i=1), avec une résistance à la traction longitudinale de 16,1 kN/m, une résistance à la traction transversale de 18,4 kN/m et 8 mm d'épaisseur, pour drainage vertical (murs et tunnels). Mise en place: avec des recouvrements et avec chevilles étoiles (2 U/m²).
Inclut: Mise en place du géocomposite. Résolution des recouvrements et des unions. Résolution des points singuliers. Fixation du géocomposite.
Critère pour le métré: Surface mesurée selon documentation graphique du Projet.
Critère pour le mémoire: On mesurera la surface réellement exécutée selon les spécifications du Projet, y compris les bords et les recouvrements.

| Code | U | Désignation | Quantité | Prix | Montant |
|---|---|---|---|---|---|
| mt14geo010d | m² | Géocomposite drainant, constitué d'une nappe à excroissances doubles de polyéthylène haute densité qui porte, thermofixé sur chacune de ses faces, un géotextile à base de filaments en polypropylène unis mécaniquement par un processus d'aiguilletage avec traitement thermique postérieur, avec une capacité drainante de 0,85 l/m·s (pression 20kPa, gradient i=1), avec une résistance à la traction longitudinale de 16,1 kN/m, une résistance à la traction transversale de 18,4 kN/m et 8 mm d'épaisseur. (matériau) | 1.100 | 7.36 | 8.10 |
| mt15pao010a | U | Cheville étoile, pour fixation de la nappe drainante. (matériau) | 2.000 | 0.02 | 0.04 |
| mo041 | h | Compagnon professionnel III/CP2 VRD espaces publics. (main-d'œuvre) | 0.028 | 30.66 | 0.86 |
| mo087 | h | Ouvrier professionnel II/OP VRD espaces publics. (main-d'œuvre) | 0.028 | 27.27 | 0.76 |
| % | % | Frais de chantier des unités d'ouvrage | 2 % | 9.76 | 0.20 |
|  |  | Coûts directs |  |  | 9.96 |
