# Revêtement de sol absorbeur d'impacts, en gazon synthétique avec une base amortisseuse incorporée

- Propriété du fichier: CYPE INGENIEROS, S.A.
- Format: FIEBDC-3/2002
- Devise: EUR
- Coûts indirects: 3.00 %
- Frais généraux: 13.00 %
- Bénéfice: 6.00 %
- TVA: 20.00 %

## M Mobilier urbain

### MA Aires de jeux pour enfants

#### MAR Revêtements absorbeurs de l'impact

**MAR020** m² Revêtement de sol absorbeur d'impacts, en gazon synthétique avec une base amortisseuse incorporée.
Revêtement de sol absorbeur d'impacts pour une hauteur maximale de chute de 1,6 m, dans les zones de jeux pour enfants, constitué de gazon synthétique, composé de fibres en monofilament frisées de fibre 100% polyéthylène, tissées sur une base amortisseuse en mousse de polyéthylène drainante, de 40 mm d'épaisseur, couleur bleue, bande d jonction de 300 mm de largeur et adhésif spécial de polyuréthane bicomposant, lestage avec 5 kg/m² de sable de silice naturel, de granulométrie comprise entre 0,2 et 0,5 mm.
Critère d'évaluation économique: Le prix ne comprend pas la surface base.
Inclut: Implantation. Mise en place du gazon synthétique. Lestage de la surface.
Critère pour le métré: Surface mesurée selon documentation graphique du Projet.
Critère pour le mémoire: On mesurera la surface réellement exécutée selon les spécifications du Projet.

| Code | U | Désignation | Quantité | Prix | Montant |
|---|---|---|---|---|---|
| mt47adc505h | m² | Gazon synthétique, composé de fibres en monofilament frisées de fibre 100% polyéthylène résistant aux rayons UV, tissées sur une base amortisseuse en mousse de polyéthylène drainante, de 40 mm d'épaisseur, couleur bleue, selon NF EN 1177. (matériau) | 1.050 | 47.76 | 50.15 |
| mt01arp015a | kg | Sable de silice naturel, lavé et séché au four, de granulométrie comprise entre 0,2 et 0,5 mm, présenté en sacs. (matériau) | 5.000 | 0.15 | 0.75 |
| mt15rev070b | m | Bande d jonction pour gazon synthétique dans les zones de jeux pour enfants, réalisée avec membrane géotextile multicouche, imperméable et renforcée, composée de polyoléfines thermoplastiques, pourvue d'une fibre pour l'adhésion sur les deux faces, de 0,50 mm d'épaisseur, fournie en rouleaux de 300 mm de largeur et 100 m de longueur. (matériau) | 0.700 | 1.40 | 0.98 |
| mt47adc110a | kg | Adhésif spécial de polyuréthane bicomposant. (matériau) | 0.300 | 4.77 | 1.43 |
| mo041 | h | Compagnon professionnel III/CP2 VRD espaces publics. (main-d'œuvre) | 0.110 | 29.25 | 3.22 |
| mo087 | h | Ouvrier professionnel II/OP VRD espaces publics. (main-d'œuvre) | 0.110 | 26.02 | 2.86 |
| % | % | Frais de chantier des unités d'ouvrage | 2 % | 59.39 | 1.19 |
|  |  | Coûts directs |  |  | 60.58 |
