# Étude géotechnique

- Propriété du fichier: CYPE INGENIEROS, S.A.
- Format: FIEBDC-3/2002
- Devise: EUR
- Coûts indirects: 3.00 %
- Frais généraux: 13.00 %
- Bénéfice: 6.00 %
- TVA: 20.00 %

## Q Contrôle de qualité et essais

### QS Études géotechniques

#### QSE Étude de sol

**QSE010** U Étude géotechnique.
Étude géotechnique du terrain dans un sol moyen (argiles, marnes) composé des travaux sur chantier et essais en laboratoire suivants. Travaux sur chantier: un sondage à rotation avec extraction d'un témoin continu jusqu'à une profondeur de 10 m en prenant 1 échantillon inaltéré par échantillon de paroi épaisse et 1 échantillon altéré et par échantillon normalisé de l'essai de Pénétration Standard (SPT), une pénétration dynamique au pénétromètre dynamique super lourd (DPSH) jusqu'à 10 m de profondeur. Essais en laboratoire: ouverture et description des échantillons recueillis, avec description du témoin continu obtenu, en effectuant les essais en laboratoire suivants: 2 d'analyse granulométrique NF EN ISO 17892-4; 2 de limites d'Atterberg NF EN ISO 17892-12; 2 d'humidité naturelle; densité apparente; résistance à la compression selon ASTM D2850; Proctor Normal; C.B.R. 2 de contenu en sulfates. Le tout regroupé dans le rapport géotechnique correspondant avec la spécification de chacun des résultats obtenus, les conclusions et la validité de l'étude sur les paramètres pour la conception de la fondation.
Inclut: Déplacement sur chantier. Prise d'échantillons. Réalisation des essais. Rédaction du rapport géotechnique, avec spécification de chacun des résultats obtenus, des conclusions et de la validité de l'étude sur des paramètres pour la conception de la fondation.
Critère pour le métré: Essai à réaliser, selon documentation du Plan de contrôle de qualité.

| Code | U | Désignation | Quantité | Prix | Montant |
|---|---|---|---|---|---|
| mt49sts010 | U | Transport un équipement de sondage, personnel spécialisé et matériaux à la zone de travail et retour une fois terminé. Distance inférieure à 40 km. (matériau) | 1.000 | 250.52 | 250.52 |
| mt49sts020 | U | Emplacement d'un équipement de sondage en chaque point. (matériau) | 1.000 | 60.79 | 60.79 |
| mt49sts030a | m | Sondage par perforation ou rotation dans sol moyen (argiles, marnes), avec extraction d'un témoin continu, avec une série de diamètres 86 à 101 mm, jusqu'à 25 m de profondeur. (matériau) | 10.000 | 35.76 | 357.60 |
| mt49sts040 | U | Boîte porte-témoins en carton paraffiné, photographiée. (matériau) | 5.000 | 8.17 | 40.85 |
| mt49stp010 | U | Transport d'un équipement de pénétration dynamique (DPSH), personnel spécialisé et matériaux à la zone de travail et retour une fois terminé. Distance inférieure à 40 km. (matériau) | 1.000 | 155.05 | 155.05 |
| mt49stp020 | U | Placement d'un équipement de pénétration dynamique (DPSH) en chaque point. (matériau) | 1.000 | 50.06 | 50.06 |
| mt49stp030a | m | Pénétration au pénétromètre dynamique (DPSH), jusqu'à 15 m de profondeur. (matériau) | 10.000 | 12.26 | 122.60 |
| mt49sts060a | U | Extraction d'un échantillon inaltéré par prise d'échantillon à paroi épaisse, jusqu'à 25 m de profondeur. (matériau) | 1.000 | 24.52 | 24.52 |
| mt49sts050a | U | Extraction d'un échantillon altéré par prise d'échantillons normalisée de l'essai de Pénétration Standard (SPT), jusqu'à 25 m de profondeur. (matériau) | 1.000 | 18.39 | 18.39 |
| mt49sla030 | m | Description d'un témoin continu d'un échantillon de sol. (matériau) | 10.000 | 3.17 | 31.70 |
| mt49sla080a | U | Analyse granulométrique par tamisage d'un échantillon de sol, selon NF EN ISO 17892-4. (matériau) | 2.000 | 30.75 | 61.50 |
| mt49sla060 | U | Essai pour déterminer les Limites d'Atterberg (limite liquide et plastique d'un échantillon de sol), selon NF EN ISO 17892-12. (matériau) | 2.000 | 36.88 | 73.76 |
| mt49sla050 | U | Essai pour déterminer le contenu d'humidité naturelle par séchage à l'étuve d'un échantillon de sol. (matériau) | 2.000 | 4.60 | 9.20 |
| mt49sla070 | U | Essai pour déterminer la densité apparente (sèche et humide) d'un échantillon de sol. (matériau) | 1.000 | 9.19 | 9.19 |
| mt49sla090 | U | Essai pour déterminer la résistance à la compression simple d'un échantillon de sol (y compris taillé), selon ASTM D2850. (matériau) | 1.000 | 30.75 | 30.75 |
| mt49sue010 | U | Essai Proctor Normal. (matériau) | 1.000 | 63.31 | 63.31 |
| mt49sue030 | U | Essai C.B.R. (California Bearing Ratio) en laboratoire, sans inclure l'essai Proctor, dans des plateformes. (matériau) | 1.000 | 178.11 | 178.11 |
| mt49sla110 | U | Essai quantitatif pour déterminer le contenu en sulfates solubles d'un échantillon de sol. (matériau) | 2.000 | 27.69 | 55.38 |
| mt49sin010 | U | Rapport géotechnique regroupant les spécifications de chacun des résultats obtenus, les conclusions et la validité de l'étude des paramètres pour la conception de la fondation. (matériau) | 1.000 | 306.50 | 306.50 |
| % | % | Frais de chantier des unités d'ouvrage | 2 % | 1899.78 | 38.00 |
|  |  | Coûts directs |  |  | 1937.78 |
