# Système S de filet de sécurité placé horizontalement

- Propriété du fichier: CYPE INGENIEROS, S.A.
- Format: FIEBDC-3/2002
- Devise: EUR
- Coûts indirects: 3.00 %
- Frais généraux: 13.00 %
- Bénéfice: 6.00 %
- TVA: 20.00 %

## S Sécurité et santé

### SC Équipements de protection collective

#### SCG Protection des grandes ouvertures horizontales dans des structures métalliques

**SCG010** m² Système S de filet de sécurité placé horizontalement.
Système S de filet de sécurité déplaçable, placé horizontalement, constitué d'un filet de sécurité NF EN 1263-1 S A2 M100 D M, de polypropylène de haute ténacité, sans noeuds, de couleur orange, pour couvrir les vides horizontaux de surface comprise entre 35 et 250 m². Comprend corde de liaison en polypropylène, pour unir les filets et les éléments pour le déplacement et la tension des filets.
Critère pour le métré: Surface du vide horizontale, mesurée selon Plan général de coordination en matière de sécurité et de protection de la santé.
Critère pour le mémoire: La surface mesurée sera celle réellement montée selon spécifications d'Étude ou d'Étude Basique de Sécurité et Santé.

| Code | U | Désignation | Quantité | Prix | Montant |
|---|---|---|---|---|---|
| mt50sph010gd | m² | Filet de sécurité NF EN 1263-1 S A2 M100 D M, de polypropylène de haute ténacité, sans noeuds, de couleur orange. Corde de filet de calibre 5,5 mm, avec traitement aux rayons UV. Énergie du filet A2 (entre 2,2 et 4,4 kJ). Configuration du filet en losange, avec ralingue en polypropylène de 16 mm de diamètre. (matériau) | 1.064 | 2.85 | 3.03 |
| mt50spr170b | m | Corde de liaison NF EN 1263-1 O en polypropylène de haute ténacité, avec traitement aux rayons UV, D=8 mm et charge de rupture supérieure à 7,5 kN. (matériau) | 1.267 | 0.21 | 0.27 |
| mt50spr100d | m | Câble en acier de 10 mm de diamètre. (matériau) | 0.203 | 3.00 | 0.61 |
| mt50spr095 | U | Poulie en acier, avec charge de rupture supérieure à 20 kN. (matériau) | 0.217 | 14.59 | 3.17 |
| mt50spr096 | U | Mousqueton en acier galvanisé, avec écrou de sécurité et charge de rupture supérieure à 20 kN. (matériau) | 0.217 | 22.86 | 4.96 |
| mq07ple010ff | U | Location par jour de plateforme élévatrice à ciseaux, moteur diesel, de 15 m de hauteur maximale de travail, y compris la maintenance et l'assurance de responsabilité civile. (matériel) | 0.011 | 131.59 | 1.45 |
| mq07ple020ff | U | Transport au site et retrait de plateforme élévatrice à ciseaux, moteur diesel, de 15 m de hauteur maximale de travail. (matériel) | 0.001 | 130.93 | 0.13 |
| mo119 | h | Compagnon professionnel III/CP2 Sécurité et Santé. (main-d'œuvre) | 0.165 | 29.25 | 4.83 |
| mo120 | h | Ouvrier Sécurité et Santé. (main-d'œuvre) | 0.165 | 24.51 | 4.04 |
| % | % | Frais de chantier des unités d'ouvrage | 2 % | 22.49 | 0.45 |
|  |  | Coûts directs |  |  | 22.94 |
