# Revêtement sportif en gazon synthétique pour terrain de padel, système "COMPOSAN INDUSTRIAL Y TECNOLOGÍA"

- Propriété du fichier: CYPE INGENIEROS, S.A.
- Format: FIEBDC-3/2002
- Devise: EUR
- Coûts indirects: 3.00 %
- Frais généraux: 13.00 %
- Bénéfice: 6.00 %
- TVA: 20.00 %

## V Voiries

### VO Pistes sportives

#### VOP En gazon synthétique

**VOP030** m² Revêtement sportif en gazon synthétique pour terrain de padel, système "COMPOSAN INDUSTRIAL Y TECNOLOGÍA".
Revêtement sportif pour terrain de padel, système "COMPOSAN INDUSTRIAL Y TECNOLOGÍA", constitué de gazon synthétique, Compograss M TXT 10/44.1 (8.0), couleur verte, composé de mèches droites monofilament texturisées de 3/16" en forme de diamant, de fibre 100% polyéthylène résistant aux rayons UV, 8000/8 décitex, 200 microns d'épaisseur, tissées sur base avec double couche de polypropylène renforcée avec une couche de feutre, avec thermofixation et scellement avec latex à base d'un copolymère d'acétate de vinyle éthylène, de 10 mm de hauteur de poil, 12 mm de hauteur totale de moquette, 2245 g/m² et 44100 mèches/m², avec lignes de jeu de gazon synthétique, Compograss M TXT 10/44.1 Línea Blanca, couleur blanche, bande d'union de géotextile de polypropylène, Jointing Tape, de 300 mm de largeur et adhésif en polyuréthane bicomposant, lestage avec 10 kg/m² de gravier siliceux incolore, lavé, de granulométrie comprise entre 0,2 et 0,4 mm.
Critère d'évaluation économique: Le prix ne comprend pas la surface base.
Inclut: Implantation des dimensions de la piste sportive. Mise en place du gazon synthétique. Marquage et coupe des lignes de jeu. Mise en place du gazon synthétique pour les lignes de jeu. Lestage de la surface.
Critère pour le métré: Surface mesurée en projection horizontale, selon documentation graphique du Projet.
Critère pour le mémoire: On mesurera, en projection horizontale, la surface réellement exécutée selon les spécifications du Projet.

| Code | U | Désignation | Quantité | Prix | Montant |
|---|---|---|---|---|---|
| mt47cit206d | m² | Gazon synthétique, Compograss M TXT 10/44.1 (8.0) "COMPOSAN INDUSTRIAL Y TECNOLOGÍA", couleur verte, composé de mèches droites monofilament texturisées de 3/16" en forme de diamant, de fibre 100% polyéthylène résistant aux rayons UV, 8000/8 décitex, 200 microns d'épaisseur, tissées sur base avec double couche de polypropylène renforcée avec une couche de feutre, avec thermofixation et scellement avec latex à base d'un copolymère d'acétate de vinyle éthylène, de 10 mm de hauteur de poil, 12 mm de hauteur totale de moquette, 2245 g/m² et 44100 mèches/m², fourni en rouleaux. (matériau) | 1.030 | 24.38 | 25.11 |
| mt47cit211a | m | Gazon synthétique, Compograss M TXT 10/44.1 Línea Blanca "COMPOSAN INDUSTRIAL Y TECNOLOGÍA", couleur blanche, de 50 mm de largeur, fourni en rouleaux, pour lignes de jeu. (matériau) | 0.170 | 1.44 | 0.24 |
| mt47cit260d | kg | Adhésif en polyuréthane bicomposant "COMPOSAN INDUSTRIAL Y TECNOLOGÍA". (matériau) | 0.180 | 4.54 | 0.82 |
| mt47cit250m | m | Bande d'union de géotextile de polypropylène, Jointing Tape, de 300 mm de largeur "COMPOSAN INDUSTRIAL Y TECNOLOGÍA", pour terrains de padel ou de tennis, en gazon synthétique, fournie en rouleaux. (matériau) | 0.370 | 1.11 | 0.41 |
| mt47cit002a | kg | Gravier siliceux incolore, lavé, de granulométrie comprise entre 0,2 et 0,4 mm, fournis en sacs. (matériau) | 10.000 | 0.22 | 2.20 |
| mq07cel010 | h | Chariot élévateur diesel à double traction de 8 t. (matériel) | 0.003 | 28.06 | 0.08 |
| mo041 | h | Compagnon professionnel III/CP2 VRD espaces publics. (main-d'œuvre) | 0.143 | 29.25 | 4.18 |
| mo087 | h | Ouvrier professionnel II/OP VRD espaces publics. (main-d'œuvre) | 0.143 | 26.02 | 3.72 |
| % | % | Frais de chantier des unités d'ouvrage | 2 % | 36.76 | 0.74 |
|  |  | Coûts directs |  |  | 37.50 |
