# Potence pour support de panneaux de signalisation routière verticale

- Propriété du fichier: CYPE INGENIEROS, S.A.
- Format: FIEBDC-3/2002
- Devise: EUR
- Coûts indirects: 3.00 %
- Frais généraux: 13.00 %
- Bénéfice: 6.00 %
- TVA: 20.00 %

## V Voiries

### VS Signalisation routière

#### VSV Signalisation verticale

**VSV010** U Potence pour support de panneaux de signalisation routière verticale.
Potence en acier galvanisé, bi-linteau, de 8 m de bras et 6 m de gabarit, pour le support des panneaux de signalisation routière verticale avec une surface maximale de 15 m², ancrée sur fondation existante (non comprise dans ce prix). Comprend les liaisons, les soudures, les découpes, les pièces spéciales et les épointages.
Inclut: Implantation et marquage des axes. Levage et présentation de la banderole avec une grue. Aplomb. Résolution des unions à la base de la fondation. Réglage de la pièce et ajustement des unions.
Critère pour le métré: Nombre d'unités prévues, selon documentation graphique du Projet.
Critère pour le mémoire: On mesurera le nombre d'unités réellement fournies selon les spécifications du Projet.

| Code | U | Désignation | Quantité | Prix | Montant |
|---|---|---|---|---|---|
| mt53bps010h | U | Potence en acier galvanisé, bi-linteau, de 8 m de bras et 6 m de gabarit, pour le support des panneaux de signalisation routière verticale avec une surface maximale de 15 m², avec assemblages et ancrages pour fixation sur la fondation. (matériau) | 1.000 | 9256.21 | 9256.21 |
| mq07gte010c | h | Grue autopropulsée à bras télescopique avec une capacité d'élévation de 30 t et 27 m de hauteur maximale de travail. (matériel) | 6.600 | 76.52 | 505.03 |
| mo047 | h | Compagnon professionnel III/CP2 charpentier métal. (main-d'œuvre) | 13.200 | 30.72 | 405.50 |
| mo094 | h | Ouvrier professionnel II/OP charpentier métal. (main-d'œuvre) | 13.200 | 27.32 | 360.62 |
| % | % | Frais de chantier des unités d'ouvrage | 2 % | 10527.36 | 210.55 |
|  |  | Coûts directs |  |  | 10737.91 |
