# Remblai pour drainage, avec granulats recyclés

- Propriété du fichier: CYPE Ingenieros S.A.
- Format: FIEBDC-3/2016
- Logiciel: Générateur de prix de la construction. CYPE Ingenieros, S.A.
- Date: 13/06/2024
- Devise: EUR
- Coûts indirects: 3 %
- Frais généraux: 13 %
- Bénéfice: 6 %
- TVA: 20 %

## A VRD et aménagements extérieurs

### AA Assainissement

#### AAO Drainage

**AAO110** m³ Remblai pour drainage, avec granulats recyclés.
Remblai avec granulat recyclé de béton de 40 à 80 mm de diamètre, sous fondation, pour drainage de l'eau provenant du côté de l'excavation et/ou de la partie inférieure de celle-ci, et compactage en couches successives de 20 cm d'épaisseur maximale avec compacteur monocylindrique vibrant autopropulsé.
Critère d'évaluation économique: Le prix ne comprend ni les drains linéaires ni la réalisation de l'essai Proctor Modifié.
Inclut: Déchargement sur site des granulats à utiliser dans les travaux de remblayage. Implantation générale et des niveaux. Extension du matériau de remblai en couches d'épaisseurs uniformes. Humidification ou assèchement de chaque couche. Compactage.
Critère pour le métré: Volume mesuré sur les plans des profils transversaux du Projet, qui définissent le mouvement des terres à réaliser sur chantier.
Critère pour le mémoire: On mesurera, en profil compacté, le volume réellement exécuté selon les spécifications du Projet, sans inclure les augmentations par excès d'excavation non autorisés.

| Code | U | Désignation | Quantité | Prix | Montant |
|---|---|---|---|---|---|
| mt01aro010h | t | Granulat recyclé de béton, de granulométrie comprise entre 40 et 80 mm, fourni par camion. (matériau) | 2.325 | 9.87 | 22.948 |
| mq01pan010a | h | Chargeuse sur pneus de 120 kW/1,9 m³. (matériel) | 0.022 | 45.95 | 1.011 |
| mq04cab010c | h | Camion à benne basculante de 12 t de charge, de 162 kW. (matériel) | 0.017 | 45.88 | 0.780 |
| mq02rov010c | h | Compacteur monocylindrique vibrant autopropulsé, de 74 kW, de 7,42 t, largeur de travail 167,6 cm. (matériel) | 0.34 | 57.56 | 19.570 |
| mq02cia020j | h | Camion citerne, de 8 m³ de capacité. (matériel) | 0.013 | 121.25 | 1.576 |
| mo113 | h | Ouvrier d'exécution I/OE1 construction. (main-d'œuvre) | 0.34 | 24.51 | 8.333 |
| % | % | Frais de chantier des unités d'ouvrage | 2 % | 54.218 | 1.084 |
|  |  | Coûts directs |  |  | 55.302 |

Déchets:
- pose: mt01aro010h Granulat recyclé de béton, de granulométrie comprise entre 40 et 80 mm, fourni par camion; facteur de déchet 0.00738915

## Ressources

**mt01aro010h** t Granulat recyclé de béton, de granulométrie comprise entre 40 et 80 mm, fourni par camion
Données techniques: Coût énergétique 71.000 MJ; Émission de CO2 10.000 kg; Code CED 01 04 08; Masse de l'élément 1000 kg; Volume 0.666667 m3
