# Imperméabilisation du terrain avec un film de polyéthylène

- Propriété du fichier: CYPE Ingenieros S.A.
- Format: FIEBDC-3/2016
- Logiciel: Générateur de prix de la construction. CYPE Ingenieros, S.A.
- Date: 13/06/2024
- Devise: EUR
- Coûts indirects: 3 %
- Frais généraux: 13 %
- Bénéfice: 6 %
- TVA: 20 %

## B Aménagements extérieurs

### BE Imperméabilisation

#### BES Sols

**BES020** m² Imperméabilisation du terrain avec un film de polyéthylène.
Imperméabilisation du terrain avec feuille de polyéthylène haute densité (PEHD/HDPE) obtenue par un procédé de calandrage, de 2,5 mm d'épaisseur, couleur noire. Mise en place: avec des recouvrements directement sur le terrain fixée en recouvrements et aux bords par soudure thermoplastique, dans une zone de travail ayant surface entre 500 et 1000 m².
Inclut: Mise en place de la membrane d'étanchéité. Résolution des recouvrements et des unions.
Critère pour le métré: Surface mesurée selon documentation graphique du Projet.
Critère pour le mémoire: On mesurera la surface réellement exécutée selon les spécifications du Projet, y compris les bords et les recouvrements.

| Code | U | Désignation | Quantité | Prix | Montant |
|---|---|---|---|---|---|
| mt16png030d | m² | Feuille de polyéthylène haute densité (PEHD/HDPE) obtenue par un procédé de calandrage, de 2,5 mm d'épaisseur, couleur noire, 945 kg/m³ de densité, d'une teneur minimale en carbone de 2% et élongation à la rupture >= 800%, avec résistance aux rayons UV et aux intempéries. (matériau) | 1.08 | 3.83 | 4.136 |
| mq01exn050c | h | Pelleteuse sur pneus, de 85 kW, avec un brise-roche hydraulique. (matériel) | 0.029 | 74.24 | 2.153 |
| mq08sol040 | h | Équipement et éléments auxiliaires pour soudure des matériaux thermoplastiques. (matériel) | 0.021 | 15.61 | 0.328 |
| mo029 | h | Compagnon professionnel III/CP2 poseur de membranes d'étanchéité. (main-d'œuvre) | 0.086 | 29.25 | 2.516 |
| mo067 | h | Ouvrier professionnel II/OP poseur de membranes d'étanchéité. (main-d'œuvre) | 0.143 | 26.02 | 3.721 |
| % | % | Frais de chantier des unités d'ouvrage | 2 % | 12.854 | 0.257 |
|  |  | Coûts directs |  |  | 13.111 |
