# Compactage d'un fond d'excavation

- Propriété du fichier: CYPE Ingenieros S.A.
- Format: FIEBDC-3/2016
- Logiciel: Générateur de prix de la construction. CYPE Ingenieros, S.A.
- Date: 13/06/2024
- Devise: EUR
- Coûts indirects: 3 %
- Frais généraux: 13 %
- Bénéfice: 6 %
- TVA: 20 %

## B Aménagements extérieurs

### BT Terrassement

#### BTC Consolidation du terrain

**BTC020** m² Compactage d'un fond d'excavation.
Compactage de fond de tranchée ou puits, au 95% du Proctor Modifié, avec un rouleau vibrant à guidage manuel.
Critère d'évaluation économique: Le prix ne comprend pas la réalisation de l'essai Proctor Modifié.
Inclut: Emplacement des points topographiques. Descente de la machine au fond de l'excavation. Humectage des terres. Compactage. Enlèvement de la machine du fond de l'excavation.
Critère pour le métré: Surface mesurée selon documentation graphique du Projet.
Critère pour le mémoire: On mesurera, en profil compacté, la surface réellement exécutée selon les spécifications du Projet, sans inclure les augmentations par excès d'excavation non autorisés.

| Code | U | Désignation | Quantité | Prix | Montant |
|---|---|---|---|---|---|
| mq02roa010a | h | Rouleau vibrant à guidage manuel, de 700 kg, largeur de travail 70 cm. (matériel) | 0.055 | 9.67 | 0.532 |
| mq02cia020j | h | Camion citerne, de 8 m³ de capacité. (matériel) | 0.024 | 121.25 | 2.910 |
| mo087 | h | Ouvrier professionnel II/OP VRD espaces publics. (main-d'œuvre) | 0.211 | 26.02 | 5.490 |
| % | % | Frais de chantier des unités d'ouvrage | 2 % | 8.932 | 0.179 |
|  |  | Coûts directs |  |  | 9.111 |
