# Extension de terres

- Propriété du fichier: CYPE Ingenieros S.A.
- Format: FIEBDC-3/2016
- Logiciel: Générateur de prix de la construction. CYPE Ingenieros, S.A.
- Date: 31/10/2025
- Devise: EUR
- Coûts indirects: 3 %
- Frais généraux: 13 %
- Bénéfice: 6 %
- TVA: 20 %

## B Aménagements extérieurs

### BT Terrassement

#### BTX Extension de terre

**BTX010** m³ Extension de terres.
Extension de terres avec un matériau de la classe B, en laissant le terrain grossièrement profilé, avec des moyens manuels.
Inclut: Extension des terres en couches d'épaisseur uniforme.
Critère pour le métré: Volume à étendre, selon documentation graphique du Projet.
Critère pour le mémoire: On mesurera le volume réellement exécuté selon les spécifications du Projet.

| Code | U | Désignation | Quantité | Prix | Montant |
|---|---|---|---|---|---|
| mt01art050b | m³ | Matériau d'apport pour réalisation de terre-pleins, classe B selon NF P11-300. (matériau) | 1 | 5.86 | 5.860 |
| mo087 | h | Ouvrier professionnel II/OP VRD espaces publics. (main-d'œuvre) | 0.55 | 27.27 | 14.999 |
| % | % | Frais de chantier des unités d'ouvrage | 2 % | 20.859 | 0.417 |
|  |  | Coûts directs |  |  | 21.276 |

Déchets:
- pose: mt01art050b Matériau d'apport pour réalisation de terre-pleins, classe B selon NF P11-300; facteur de déchet 0.00497201

## Ressources

**mt01art050b** m³ Matériau d'apport pour réalisation de terre-pleins, classe B selon NF P11-300
Données techniques: Coût énergétique 574.000 MJ; Émission de CO2 41.000 kg; Code CED 17 05 04; Masse de l'élément 2050 kg; Volume 1.28125 m3
