# Transport des terres par camion

- Propriété du fichier: CYPE Ingenieros S.A.
- Format: FIEBDC-3/2016
- Logiciel: Générateur de prix de la construction. CYPE Ingenieros, S.A.
- Date: 11/06/2025
- Devise: EUR
- Coûts indirects: 3 %
- Frais généraux: 13 %
- Bénéfice: 6 %
- TVA: 20 %

## D Gestion de déchets

### DN Non dangereux

#### DNA Transport des terres

**DNA020** m³ Transport des terres par camion.
Transport des terres par camion des produits provenant de l'excavation de n'importe quel type de terrain à la décharge spécifiée, situé à une distance non limitée.
Critère d'évaluation économique: Le prix comprend le temps d'attente sur chantier pendant les opérations de charge, le trajet aller, le déchargement et le trajet retour, mais il ne comprend pas la charge sur site.
Inclut: Transport des terres à la décharge spécifiée.
Critère pour le métré: Volume mesuré sur les sections théoriques des excavations, chacune d'elles étant augmentée par le coefficient de foisonnement correspondant, selon le type de terrain considéré.
Critère pour le mémoire: On mesurera, y compris le foisonnement, le volume de terres réellement transporté selon les spécifications du Projet.

| Code | U | Désignation | Quantité | Prix | Montant |
|---|---|---|---|---|---|
| mq04cab010e | h | Camion à benne basculante de 20 t de charge, de 213 kW. (matériel) | 0.134 | 48.23 | 6.463 |
| % | % | Frais de chantier des unités d'ouvrage | 2 % | 6.463 | 0.129 |
|  |  | Coûts directs |  |  | 6.592 |
