# Transplantation d'un arbuste

- Propriété du fichier: CYPE Ingenieros S.A.
- Format: FIEBDC-3/2016
- Logiciel: Générateur de prix de la construction. CYPE Ingenieros, S.A.
- Date: 31/10/2025
- Devise: EUR
- Coûts indirects: 3 %
- Frais généraux: 13 %
- Bénéfice: 6 %
- TVA: 20 %

## L Espaces verts

### LA Fourniture et plantation d'espèces

#### LAP Plantation et transplantation d'espèces

**LAP060** U Transplantation d'un arbuste.
Transplantation d'un arbuste de jusqu'à 1 m de hauteur, situé en terre, avec une pelleteuse.
Inclut: Taillage de racines. Élagage de branches. Transport au lieu de destination. Plantation. Coupe de racines.
Critère pour le métré: Nombre d'unités prévues, selon documentation graphique du Projet.
Critère pour le mémoire: On mesurera le nombre d'unités réellement transplantées selon les spécifications du Projet.

| Code | U | Désignation | Quantité | Prix | Montant |
|---|---|---|---|---|---|
| mq01ret020b | h | Rétro chargeuse sur pneus, de 70 kW. (matériel) | 0.012 | 41.71 | 0.501 |
| mq04dua020a | h | Dumper à décharge frontale de 1,5 t de charge utile. (matériel) | 0.33 | 6 | 1.980 |
| mo040 | h | Compagnon professionnel III/CP2 jardinier. (main-d'œuvre) | 0.052 | 30.66 | 1.594 |
| mo115 | h | Ouvrier jardinier. (main-d'œuvre) | 0.121 | 25.69 | 3.108 |
| mo086 | h | Ouvrier professionnel II/OP jardinier. (main-d'œuvre) | 0.121 | 27.27 | 3.300 |
| % | % | Frais de chantier des unités d'ouvrage | 2 % | 10.483 | 0.210 |
|  |  | Coûts directs |  |  | 10.693 |
