# Épierrement du terrain

- Propriété du fichier: CYPE Ingenieros S.A.
- Format: FIEBDC-3/2016
- Logiciel: Générateur de prix de la construction. CYPE Ingenieros, S.A.
- Date: 11/06/2025
- Devise: EUR
- Coûts indirects: 3 %
- Frais généraux: 13 %
- Bénéfice: 6 %
- TVA: 20 %

## L Espaces verts

### LT Préparation du terrain

#### LTS Travail du sol

**LTS010** m² Épierrement du terrain.
Épierrement du terrain compact avec présence de pierres sur 20% de sa surface, avec des moyens mécaniques, via tracteur agricole équipé d'épierreur à trémie.
Critère d'évaluation économique: Le prix ne comprend pas le transport.
Inclut: Récupération de pierres. Charge des pierres dans le camion ou la benne.
Critère pour le métré: Surface mesurée en projection horizontale, selon documentation graphique du Projet.
Critère pour le mémoire: On mesurera, en projection horizontale, la surface réellement exécutée selon les spécifications du Projet.

| Code | U | Désignation | Quantité | Prix | Montant |
|---|---|---|---|---|---|
| mq09tra030 | h | Tracteur agricole, de 44 kW de puissance, équipé d'épierreur à trémie, de 1,6 à 2,6 m de largeur de travail. (matériel) | 0.11 | 49.11 | 5.402 |
| mo040 | h | Compagnon professionnel III/CP2 jardinier. (main-d'œuvre) | 0.011 | 30.66 | 0.337 |
| % | % | Frais de chantier des unités d'ouvrage | 2 % | 5.739 | 0.115 |
|  |  | Coûts directs |  |  | 5.854 |

Déchets:
- excavation: ruo170504 Terre et pierres distinctes de celles spécifiées dans le code 17 05 03. (composant de déchet); quantité 83.7 kg; Code CED 17 05 04; Masse de l'élément 1 kg; Volume 0.000625 m3
