# Équipement parcours santé séniors, type ski de fond

- Propriété du fichier: CYPE Ingenieros S.A.
- Format: FIEBDC-3/2016
- Logiciel: Générateur de prix de la construction. CYPE Ingenieros, S.A.
- Date: 13/06/2024
- Devise: EUR
- Coûts indirects: 3 %
- Frais généraux: 13 %
- Bénéfice: 6 %
- TVA: 20 %

## M Mobilier urbain

### MB Parcours santé

#### MBB Pour les séniors

**MBB040** U Équipement parcours santé séniors, type ski de fond.
Équipement parcours santé, type ski de fond, pour un utilisateur, de tube en acier galvanisé peint au four, de 137x64x140 cm. Mise en place: avec des chevilles chimiques, sur une base de béton.
Inclut: Implantation. Excavation. Bétonnage de la base d'appui. Fixation de l'équipement parcours santé.
Critère pour le métré: Nombre d'unités prévues, selon documentation graphique du Projet.
Critère pour le mémoire: On mesurera le nombre d'unités réellement exécutées selon les spécifications du Projet.

| Code | U | Désignation | Quantité | Prix | Montant |
|---|---|---|---|---|---|
| mt10hmf030p | m³ | Béton massif C20/25 (X0(F); D20; S2; Cl 1,0), prêt à l'emploi, selon NF EN 206. (matériau) | 0.113 | 117.49 | 13.276 |
| mt50spl105b | U | Fixation composée d'une cheville chimique, d'une rondelle et d'une vis en acier. (matériau) | 4 | 5.82 | 23.280 |
| mt52jbs040a | U | Équipement parcours santé, type ski de fond, pour un utilisateur, constitué de poteau de tube en acier galvanisé peint au four, structure support tubulaire, pédales en plastique, poignées en plastique, plaque de base avec quatre points d'ancrage, cache antivandalisme pour la protection des ancrages, vis d'acier galvanisé et écrous autobloquants, de 137x64x140 cm, avec zone d sécurité de 6 m²; pour la réalisation d'exercices de l'amélioration de la coordination et du renforcement de la musculature des bras, des jambes et des hanches chez les séniors. (matériau) | 1 | 697.84 | 697.840 |
| mo041 | h | Compagnon professionnel III/CP2 VRD espaces publics. (main-d'œuvre) | 1.87 | 29.25 | 54.698 |
| mo087 | h | Ouvrier professionnel II/OP VRD espaces publics. (main-d'œuvre) | 1.87 | 26.02 | 48.657 |
| % | % | Frais de chantier des unités d'ouvrage | 2 % | 837.751 | 16.755 |
|  |  | Coûts directs |  |  | 854.506 |

Déchets:
- pose: mt10hmf030p Béton massif C20/25 (X0(F); D20; S2; Cl 1,0), prêt à l'emploi, selon NF EN 206; facteur de déchet 0.00107478

## Ressources

**mt10hmf030p** m³ Béton massif C20/25 (X0(F); D20; S2; Cl 1,0), prêt à l'emploi, selon NF EN 206
Données techniques: Coût énergétique 1840.000 MJ; Émission de CO2 230.000 kg; Code CED 17 01 01; Masse de l'élément 2300 kg; Volume 1.533333 m3

**mt52jbs040a** U Équipement parcours santé
Données techniques: Coût énergétique 1506.047 MJ; Émission de CO2 128.459 kg
Déchets:
- emballage: re150101 Emballages en papier et en carton. (composant de déchet); quantité 1.436 kg; Code CED 15 01 01; Masse de l'élément 1 kg; Volume 0.001333 m3
