# Équipement parcours santé séniors, type pied oscillant

- Propriété du fichier: CYPE Ingenieros S.A.
- Format: FIEBDC-3/2016
- Logiciel: Générateur de prix de la construction. CYPE Ingenieros, S.A.
- Date: 13/06/2024
- Devise: EUR
- Coûts indirects: 3 %
- Frais généraux: 13 %
- Bénéfice: 6 %
- TVA: 20 %

## M Mobilier urbain

### MB Parcours santé

#### MBM Pour les adultes

**MBM040** U Équipement parcours santé séniors, type pied oscillant.
Équipement parcours santé, type pied oscillant, pour un utilisateur, de tube en acier galvanisé peint avec de la peinture au polyester, de 77x64x131 cm. Mise en place: avec des chevilles chimiques, sur une base de béton.
Inclut: Implantation. Excavation. Bétonnage de la base d'appui. Fixation de l'équipement parcours santé.
Critère pour le métré: Nombre d'unités prévues, selon documentation graphique du Projet.
Critère pour le mémoire: On mesurera le nombre d'unités réellement exécutées selon les spécifications du Projet.

| Code | U | Désignation | Quantité | Prix | Montant |
|---|---|---|---|---|---|
| mt10hmf030p | m³ | Béton massif C20/25 (X0(F); D20; S2; Cl 1,0), prêt à l'emploi, selon NF EN 206. (matériau) | 0.113 | 117.49 | 13.276 |
| mt50spl105b | U | Fixation composée d'une cheville chimique, d'une rondelle et d'une vis en acier. (matériau) | 4 | 5.82 | 23.280 |
| mt52jbs100a | U | Équipement parcours santé, type pied oscillant, pour un utilisateur, constitué de poteau de tube en acier galvanisé peint avec de la peinture au polyester, structure support tubulaire, repose-pieds en polyéthylène, légère résistance obtenue via un système de torsion d'élastomères et vis d'acier inoxydable, de 77x64x131 cm, avec zone d sécurité de 12 m²; pour la réalisation d'exercices visant à améliorer la flexibilité des muscles obliques de la colonne. Selon NF EN 16630. (matériau) | 1 | 763.08 | 763.080 |
| mo041 | h | Compagnon professionnel III/CP2 VRD espaces publics. (main-d'œuvre) | 1.87 | 29.25 | 54.698 |
| mo087 | h | Ouvrier professionnel II/OP VRD espaces publics. (main-d'œuvre) | 1.87 | 26.02 | 48.657 |
| % | % | Frais de chantier des unités d'ouvrage | 2 % | 902.991 | 18.060 |
|  |  | Coûts directs |  |  | 921.051 |

Déchets:
- pose: mt10hmf030p Béton massif C20/25 (X0(F); D20; S2; Cl 1,0), prêt à l'emploi, selon NF EN 206; facteur de déchet 0.00107478

## Ressources

**mt10hmf030p** m³ Béton massif C20/25 (X0(F); D20; S2; Cl 1,0), prêt à l'emploi, selon NF EN 206
Données techniques: Coût énergétique 1840.000 MJ; Émission de CO2 230.000 kg; Code CED 17 01 01; Masse de l'élément 2300 kg; Volume 1.533333 m3

**mt52jbs100a** U Équipement parcours santé
Données techniques: Coût énergétique 1642.114 MJ; Émission de CO2 126.064 kg
Déchets:
- emballage: re150101 Emballages en papier et en carton. (composant de déchet); quantité 1.451 kg; Code CED 15 01 01; Masse de l'élément 1 kg; Volume 0.001333 m3
