# Barres suspendues

- Propriété du fichier: CYPE Ingenieros S.A.
- Format: FIEBDC-3/2016
- Logiciel: Générateur de prix de la construction. CYPE Ingenieros, S.A.
- Date: 25/10/2024
- Devise: EUR
- Coûts indirects: 3 %
- Frais généraux: 13 %
- Bénéfice: 6 %
- TVA: 20 %

## M Mobilier urbain

### MQ Équipements sportifs

#### MQA Parcours de santé

**MQA020** U Barres suspendues.
Barres suspendues pour exercices de traction, constituées de trois postes carrés de 0,15 m de côté, deux de 2,30 m et un de 2,20 m de hauteur visible, en bois de pin sylvestre, traité en autoclave, avec classe d'emploi 4 selon NF EN 335, terminée avec un vernis protecteur, avec deux traverses en acier de 1,00 m, avec visserie en acier galvanisé, cachée et protégée avec des caches-vis de sécurité, pour utilisateurs de plus de 12 ans, avec zone d sécurité de 20,00 m² et 2,00 m de hauteur libre de chute, fixées à une base de béton C20/25 (X0(F); D20; S2; Cl 1,0). Comprend l'implantation, excavation manuelle du terrain et la fixation de l'équipement sportif. Totalement montées et testées.
Inclut: Implantation. Excavation avec des moyens manuels. Bétonnage de la base d'appui. Montage et fixation de l'équipement sportif.
Critère pour le métré: Nombre d'unités prévues, selon documentation graphique du Projet.
Critère pour le mémoire: On mesurera le nombre d'unités réellement exécutées selon les spécifications du Projet.

| Code | U | Désignation | Quantité | Prix | Montant |
|---|---|---|---|---|---|
| mt10hmf030p | m³ | Béton massif C20/25 (X0(F); D20; S2; Cl 1,0), prêt à l'emploi, selon NF EN 206. (matériau) | 0.45 | 117.49 | 52.871 |
| mt52dep020a | U | Barres suspendues pour exercices de traction, constituées de trois postes carrés de 0,15 m de côté, deux de 2,30 m et un de 2,20 m de hauteur visible, en bois de pin sylvestre, traité en autoclave, avec classe d'emploi 4 selon NF EN 335, terminée avec un vernis protecteur, avec deux traverses en acier de 1,00 m, avec visserie en acier galvanisé, cachée et protégée avec des caches-vis de sécurité, pour utilisateurs de plus de 12 ans, avec zone d sécurité de 20,00 m² et 2,00 m de hauteur libre de chute, y compris éléments de fixation. Selon NF EN 1176-1. (matériau) | 1 | 708.01 | 708.010 |
| mo041 | h | Compagnon professionnel III/CP2 VRD espaces publics. (main-d'œuvre) | 1.65 | 29.25 | 48.263 |
| mo087 | h | Ouvrier professionnel II/OP VRD espaces publics. (main-d'œuvre) | 2.53 | 26.02 | 65.831 |
| % | % | Frais de chantier des unités d'ouvrage | 2 % | 874.975 | 17.500 |
|  |  | Coûts directs |  |  | 892.475 |

Déchets:
- pose: mt10hmf030p Béton massif C20/25 (X0(F); D20; S2; Cl 1,0), prêt à l'emploi, selon NF EN 206; facteur de déchet 0.00107478

## Ressources

**mt10hmf030p** m³ Béton massif C20/25 (X0(F); D20; S2; Cl 1,0), prêt à l'emploi, selon NF EN 206
Données techniques: Coût énergétique 1840.000 MJ; Émission de CO2 230.000 kg; Code CED 17 01 01; Masse de l'élément 2300 kg; Volume 1.533333 m3

**mt52dep020a** U Barres suspendues pour exercices de traction
Données techniques: Coût énergétique 12889.079 MJ; Émission de CO2 -141.717 kg
Déchets:
- emballage: re150101 Emballages en papier et en carton. (composant de déchet); quantité 3.585 kg; Code CED 15 01 01; Masse de l'élément 1 kg; Volume 0.001333 m3
