# Plateforme de traverses

- Propriété du fichier: CYPE Ingenieros S.A.
- Format: FIEBDC-3/2016
- Logiciel: Générateur de prix de la construction. CYPE Ingenieros, S.A.
- Date: 25/10/2024
- Devise: EUR
- Coûts indirects: 3 %
- Frais généraux: 13 %
- Bénéfice: 6 %
- TVA: 20 %

## M Mobilier urbain

### MQ Équipements sportifs

#### MQB Circuit vélo

**MQB040** U Plateforme de traverses.
Plateforme de traverses pour vélos, en bois de pin sylvestre, traité en autoclave, avec classe d'emploi 4 selon NF EN 335, terminée avec un vernis protecteur, de 4,00x0,90x0,15 m, avec visserie en acier galvanisé, cachée et protégée avec des caches-vis de sécurité, avec zone d sécurité de 28,00 m², fixée à une base de béton C20/25 (X0(F); D20; S2; Cl 1,0). Comprend l'implantation, excavation manuelle du terrain et la fixation de l'équipement pour vélos. Totalement montée et testée par l'entreprise installatrice.
Inclut: Implantation. Excavation avec des moyens manuels. Bétonnage de la base d'appui. Fixation de l'équipement pour vélos.
Critère pour le métré: Nombre d'unités prévues, selon documentation graphique du Projet.
Critère pour le mémoire: On mesurera le nombre d'unités réellement exécutées selon les spécifications du Projet.

| Code | U | Désignation | Quantité | Prix | Montant |
|---|---|---|---|---|---|
| mt10hmf030p | m³ | Béton massif C20/25 (X0(F); D20; S2; Cl 1,0), prêt à l'emploi, selon NF EN 206. (matériau) | 0.6 | 117.49 | 70.494 |
| mt52bic040a | U | Plateforme de traverses pour vélos, en bois de pin sylvestre, traité en autoclave, avec classe d'emploi 4 selon NF EN 335, terminée avec un vernis protecteur, de 4,00x0,90x0,15 m, avec visserie en acier galvanisé, cachée et protégée avec des caches-vis de sécurité, avec zone d sécurité de 28,00 m², y compris éléments de fixation. (matériau) | 1 | 2145.48 | 2145.480 |
| mo041 | h | Compagnon professionnel III/CP2 VRD espaces publics. (main-d'œuvre) | 6.6 | 29.25 | 193.050 |
| mo087 | h | Ouvrier professionnel II/OP VRD espaces publics. (main-d'œuvre) | 9.9 | 26.02 | 257.598 |
| % | % | Frais de chantier des unités d'ouvrage | 2 % | 2666.622 | 53.332 |
|  |  | Coûts directs |  |  | 2719.954 |

Déchets:
- pose: mt10hmf030p Béton massif C20/25 (X0(F); D20; S2; Cl 1,0), prêt à l'emploi, selon NF EN 206; facteur de déchet 0.00107478

## Ressources

**mt10hmf030p** m³ Béton massif C20/25 (X0(F); D20; S2; Cl 1,0), prêt à l'emploi, selon NF EN 206
Données techniques: Coût énergétique 1840.000 MJ; Émission de CO2 230.000 kg; Code CED 17 01 01; Masse de l'élément 2300 kg; Volume 1.533333 m3

**mt52bic040a** U Plateforme de traverses pour vélos
Données techniques: Coût énergétique 27794.993 MJ; Émission de CO2 -377.204 kg
Déchets:
- emballage: re150101 Emballages en papier et en carton. (composant de déchet); quantité 3.944 kg; Code CED 15 01 01; Masse de l'élément 1 kg; Volume 0.001333 m3
