# Délimitation d'un terrain de pétanque

- Propriété du fichier: CYPE Ingenieros S.A.
- Format: FIEBDC-3/2016
- Logiciel: Générateur de prix de la construction. CYPE Ingenieros, S.A.
- Date: 11/06/2025
- Devise: EUR
- Coûts indirects: 3 %
- Frais généraux: 13 %
- Bénéfice: 6 %
- TVA: 20 %

## M Mobilier urbain

### MQ Équipements sportifs

#### MQG Jeux sportifs

**MQG140** U Délimitation d'un terrain de pétanque.
Structure en bois de pin sylvestre, traité en autoclave, pour délimitation d'un terrain de pétanque, de 40 cm de hauteur pour les plus petits côtés et de 20 cm pour les plus grands, avec une superficie de jeu de 15x4 m.
Inclut: Implantation. Mise en place.
Critère pour le métré: Nombre d'unités prévues, selon documentation graphique du Projet.
Critère pour le mémoire: On mesurera le nombre d'unités réellement exécutées selon les spécifications du Projet.

| Code | U | Désignation | Quantité | Prix | Montant |
|---|---|---|---|---|---|
| mt52dep370 | U | Structure en bois de pin sylvestre, traité en autoclave, pour délimitation d'un terrain de pétanque, de 40 cm de hauteur pour les plus petits côtés et de 20 cm pour les plus grands, avec une superficie de jeu de 15x4 m, comprend des platines métalliques pour les renforts verticaux intermédiaires et des vis de sécurité pour l'assemblage entre pièces. (matériau) | 1 | 2503.06 | 2503.060 |
| mo041 | h | Compagnon professionnel III/CP2 VRD espaces publics. (main-d'œuvre) | 22 | 30.66 | 674.520 |
| mo087 | h | Ouvrier professionnel II/OP VRD espaces publics. (main-d'œuvre) | 33 | 27.27 | 899.910 |
| % | % | Frais de chantier des unités d'ouvrage | 2 % | 4077.490 | 81.550 |
|  |  | Coûts directs |  |  | 4159.040 |

Déchets:
- pose: mt52dep370; facteur de déchet 0.0020625

## Ressources

**mt52dep370** U Structure en bois de pin sylvestre
Données techniques: Coût énergétique 31228.542 MJ; Émission de CO2 -830.782 kg; Code CED 17 02 01; Masse de l'élément 538.2 kg; Volume 0.489273 m3
Déchets:
- emballage: re150101 Emballages en papier et en carton. (composant de déchet); quantité 4.033 kg; Code CED 15 01 01; Masse de l'élément 1 kg; Volume 0.001333 m3
