# Banc en aluminium

- Propriété du fichier: CYPE Ingenieros S.A.
- Format: FIEBDC-3/2016
- Logiciel: Générateur de prix de la construction. CYPE Ingenieros, S.A.
- Date: 13/06/2024
- Devise: EUR
- Coûts indirects: 3 %
- Frais généraux: 13 %
- Bénéfice: 6 %
- TVA: 20 %

## M Mobilier urbain

### MR Mobilier de repos et d'agrément

#### MRB Bancs

**MRB010** U Banc en aluminium.
Banc modèle NeoRomántico Banqueta "SANTA & COLE", de 49x43x300 cm, avec siège de profilés de 30 mm d'épaisseur en aluminium extrudé finition anodisé et corps structural en fonte d'aluminium avec recouvrement plastique, fixé à une base de béton C20/25 (X0(F); D20; S2; Cl 1,0) avec éléments d'ancrage.
Critère d'évaluation économique: Le prix comprend l'excavation.
Inclut: Implantation. Excavation avec des moyens manuels. Bétonnage de la base d'appui. Montage. Suppression et nettoyage du matériau excédant.
Critère pour le métré: Nombre d'unités prévues, selon documentation graphique du Projet.
Critère pour le mémoire: On mesurera le nombre d'unités réellement exécutées selon les spécifications du Projet.

| Code | U | Désignation | Quantité | Prix | Montant |
|---|---|---|---|---|---|
| mt52bsc010ld | U | Banc modèle NeoRomántico Banqueta "SANTA & COLE", de 49x43x300 cm, avec siège de profilés de 30 mm d'épaisseur en aluminium extrudé finition anodisé et corps structural en fonte d'aluminium avec recouvrement plastique, y compris les boulons d'ancrage. Avec certificat environnemental Cradle to Cradle Silver 2011. (matériau) | 1 | 1165.71 | 1165.710 |
| mt10hmf030p | m³ | Béton massif C20/25 (X0(F); D20; S2; Cl 1,0), prêt à l'emploi, selon NF EN 206. (matériau) | 0.25 | 117.49 | 29.373 |
| mt09reh330 | kg | Mortier de résine époxy avec sable de silice, à durcissement rapide, pour remplissage des ancrages. (matériau) | 0.2 | 5.11 | 1.022 |
| mo041 | h | Compagnon professionnel III/CP2 VRD espaces publics. (main-d'œuvre) | 1.045 | 29.25 | 30.566 |
| mo087 | h | Ouvrier professionnel II/OP VRD espaces publics. (main-d'œuvre) | 1.045 | 26.02 | 27.191 |
| % | % | Frais de chantier des unités d'ouvrage | 2 % | 1253.862 | 25.077 |
|  |  | Coûts directs |  |  | 1278.939 |

Déchets:
- pose: mt10hmf030p Béton massif C20/25 (X0(F); D20; S2; Cl 1,0), prêt à l'emploi, selon NF EN 206; facteur de déchet 0.00107478
- pose: mt09reh330 Mortier de résine époxy avec sable de silice, à durcissement rapide, pour remplissage des ancrages; facteur de déchet 0.042925

## Ressources

**mt52bsc010ld** U Banc modèle NeoRomántico Banqueta "SANTA & COLE"
Données techniques: Coût énergétique 5598.375 MJ; Émission de CO2 413.378 kg
Déchets:
- emballage: re150101 Emballages en papier et en carton. (composant de déchet); quantité 1.621 kg; Code CED 15 01 01; Masse de l'élément 1 kg; Volume 0.001333 m3

**mt10hmf030p** m³ Béton massif C20/25 (X0(F); D20; S2; Cl 1,0), prêt à l'emploi, selon NF EN 206
Données techniques: Coût énergétique 1840.000 MJ; Émission de CO2 230.000 kg; Code CED 17 01 01; Masse de l'élément 2300 kg; Volume 1.533333 m3

**mt09reh330** kg Mortier de résine époxy avec sable de silice, à durcissement rapide, pour remplissage des ancrages
Données techniques: Coût énergétique 2.251 MJ; Émission de CO2 0.184 kg; Code CED 17 09 04; Masse de l'élément 1 kg; Volume 0.000667 m3
Déchets:
- emballage: re170203 Plastique. (composant de déchet); quantité 0.003 kg; Code CED 17 02 03; Masse de l'élément 1 kg; Volume 0.001667 m3
