# Garde-corps de sécurité pour protection d'un regard de visite ouvert, durant les travaux d'inspection

- Propriété du fichier: CYPE Ingenieros S.A.
- Format: FIEBDC-3/2016
- Logiciel: Générateur de prix de la construction. CYPE Ingenieros, S.A.
- Date: 13/06/2024
- Devise: EUR
- Coûts indirects: 3 %
- Frais généraux: 13 %
- Bénéfice: 6 %
- TVA: 20 %

## S Sécurité et santé

### SC Équipements de protection collective

#### SCA Délimitation et protection de regards et de puits ouverts

**SCA040** U Garde-corps de sécurité pour protection d'un regard de visite ouvert, durant les travaux d'inspection.
Protection d'un vide ouvert de regard de visite pendant les travaux d'inspection, avec garde-corps métallique de sécurité, de 1 m de hauteur, emboîté dans la bouche du regard de 60 à 80 cm de diamètre, avec un échelon d'accès et une corde de fermeture. Amortissable en 150 utilisations.
Critère pour le métré: Nombre d'unités prévues, selon Plan général de coordination en matière de sécurité et de protection de la santé.
Critère pour le mémoire: On mesurera le nombre d'unités réellement mises en place selon spécifications d'Étude ou d'Étude Basique de Sécurité et Santé.

| Code | U | Désignation | Quantité | Prix | Montant |
|---|---|---|---|---|---|
| mt50spb050c | U | Lisse à fixer en bouche de regard de visite de 60 à 80 cm de diamètre, en tube d'acier peint au four en époxy-polyester, de 1 m de hauteur, avec une marche d'accès et une corde de fermeture. (matériau) | 0.007 | 42.29 | 0.296 |
| mo120 | h | Ouvrier Sécurité et Santé. (main-d'œuvre) | 0.055 | 24.51 | 1.348 |
| % | % | Frais de chantier des unités d'ouvrage | 2 % | 1.644 | 0.033 |
|  |  | Coûts directs |  |  | 1.677 |

Déchets:
- pose: mt50spb050c; facteur de déchet 1

## Ressources

**mt50spb050c** U Lisse à fixer en bouche de regard de visite de 60 à 80 cm de diamètre
Données techniques: Coût énergétique 137.620 MJ; Émission de CO2 7.140 kg; Code CED 17 04 05; Masse de l'élément 14 kg; Volume 0.006667 m3
