# Plateforme en porte-à-faux pour décharge des matériaux à l'étage

- Propriété du fichier: CYPE Ingenieros S.A.
- Format: FIEBDC-3/2016
- Logiciel: Générateur de prix de la construction. CYPE Ingenieros, S.A.
- Date: 25/10/2024
- Devise: EUR
- Coûts indirects: 3 %
- Frais généraux: 13 %
- Bénéfice: 6 %
- TVA: 20 %

## S Sécurité et santé

### SC Équipements de protection collective

#### SCM Escaliers, abris, passerelles et plateformes

**SCM080** U Plateforme en porte-à-faux pour décharge des matériaux à l'étage.
Plateforme métallique en porte-à-faux fixe, pour la décharge des matériaux à l'étage, de 1,80 m de large et 1,56 m de long, avec garde-corps et portes battantes de sécurité, pour une charge maximale admise de 1.500 kg, amortissable en 150 utilisations, fixée au plancher avec des ancrages et des étais métalliques télescopiques.
Critère pour le métré: Nombre d'unités prévues, selon Plan général de coordination en matière de sécurité et de protection de la santé.
Critère pour le mémoire: On mesurera le nombre d'unités réellement mises en place selon spécifications d'Étude ou d'Étude Basique de Sécurité et Santé.

| Code | U | Désignation | Quantité | Prix | Montant |
|---|---|---|---|---|---|
| mt50spa090a | U | Plateforme métallique en porte-à-faux, fixe, pour décharger des matériaux à l'étage, de 1,80 m de largeur et 1,56 m de longueur, avec garde-corps et portes battantes de sécurité, pour une charge maximale admise de 1.500 kg et une vitesse maximale de descente de la charge, suspendue et transportée par la grue, ne dépassant pas 0,20 m/s. (matériau) | 0.007 | 735.59 | 5.149 |
| mt50spa081a | U | Étai métallique télescopique, allant jusqu'à 3 m de hauteur. (matériau) | 0.04 | 19.67 | 0.787 |
| mt07ala011j | kg | Platine en acier laminé NF EN 10025 S275JR, pour applications structurales. Travaillée et montée en atelier, à placer sur site. (matériau) | 0.1 | 2.47 | 0.247 |
| mt11aka200 | U | Tige filetée. (matériau) | 8 | 0.61 | 4.880 |
| mt07aav040a | U | Écrou et rondelle d'acier zingué 4,8 selon NF EN ISO 898-2, de 16 mm de diamètre. (matériau) | 16 | 0.38 | 6.080 |
| mo119 | h | Compagnon professionnel III/CP2 Sécurité et Santé. (main-d'œuvre) | 0.22 | 29.25 | 6.435 |
| mo120 | h | Ouvrier Sécurité et Santé. (main-d'œuvre) | 0.22 | 24.51 | 5.392 |
| % | % | Frais de chantier des unités d'ouvrage | 2 % | 28.970 | 0.579 |
|  |  | Coûts directs |  |  | 29.549 |

Déchets:
- pose: mt50spa090a; facteur de déchet 1
- pose: mt50spa081a Étai métallique télescopique, allant jusqu'à 3 m de hauteur; facteur de déchet 1
- pose: mt07ala011j; facteur de déchet 0.0045
- pose: mt07aav040a Écrou et rondelle d'acier zingué 4,8 selon NF EN ISO 898-2, de 16 mm de diamètre; facteur de déchet 0.02

## Ressources

**mt50spa090a** U Plateforme métallique en porte-à-faux
Données techniques: Coût énergétique 1995.490 MJ; Émission de CO2 103.530 kg; Code CED 17 04 05; Masse de l'élément 203 kg; Volume 0.096667 m3

**mt50spa081a** U Étai métallique télescopique, allant jusqu'à 3 m de hauteur
Données techniques: Coût énergétique 97.317 MJ; Émission de CO2 5.049 kg; Code CED 17 04 05; Masse de l'élément 9.9 kg; Volume 0.004714 m3

**mt07ala011j** kg Platine en acier laminé NF EN 10025 S275JR
Données techniques: Coût énergétique 9.830 MJ; Émission de CO2 0.510 kg; Code CED 17 04 05; Masse de l'élément 1 kg; Volume 0.000476 m3

**mt07aav040a** U Écrou et rondelle d'acier zingué 4,8 selon NF EN ISO 898-2, de 16 mm de diamètre
Données techniques: Coût énergétique 4.388 MJ; Émission de CO2 0.222 kg; Code CED 17 04 05; Masse de l'élément 0.2 kg; Volume 0.000095 m3
Déchets:
- emballage: re170203 Plastique. (composant de déchet); quantité 0.025 kg; Code CED 17 02 03; Masse de l'élément 1 kg; Volume 0.001667 m3
