# Marquage de flèches et inscriptions sur les voies routières

- Propriété du fichier: CYPE Ingenieros S.A.
- Format: FIEBDC-3/2016
- Logiciel: Générateur de prix de la construction. CYPE Ingenieros, S.A.
- Date: 13/06/2024
- Devise: EUR
- Coûts indirects: 3 %
- Frais généraux: 13 %
- Bénéfice: 6 %
- TVA: 20 %

## S Sécurité et santé

### SS Signalisation de chantier

#### SSH Signalisation horizontale

**SSH030** m² Marquage de flèches et inscriptions sur les voies routières.
Application manuelle de peinture alkyde couleur blanche, pour marquage de flèches et inscriptions sur les voies routières.
Inclut: Prémarquage. Application manuelle du mélange.
Critère pour le métré: Surface mesurée selon Plan général de coordination en matière de sécurité et de protection de la santé.
Critère pour le mémoire: On mesurera la surface réellement exécutée selon spécifications d'Étude ou d'Étude Basique de Sécurité et Santé.

| Code | U | Désignation | Quantité | Prix | Montant |
|---|---|---|---|---|---|
| mt27mvh030a | kg | Peinture alkyde couleur blanche, selon NF EN 1871. (matériau) | 0.72 | 3.09 | 2.225 |
| mo119 | h | Compagnon professionnel III/CP2 Sécurité et Santé. (main-d'œuvre) | 0.11 | 29.25 | 3.218 |
| mo120 | h | Ouvrier Sécurité et Santé. (main-d'œuvre) | 0.22 | 24.51 | 5.392 |
| % | % | Frais de chantier des unités d'ouvrage | 2 % | 10.835 | 0.217 |
|  |  | Coûts directs |  |  | 11.052 |

Déchets:
- pose: mt27mvh030a Peinture alkyde couleur blanche, selon NF EN 1871; facteur de déchet 0.055

## Ressources

**mt27mvh030a** kg Peinture alkyde couleur blanche, selon NF EN 1871
Données techniques: Coût énergétique 27.070 MJ; Émission de CO2 1.204 kg; Code CED 08 01 11; Masse de l'élément 1 kg; Volume 0.001111 m3
Déchets:
- emballage: re170203 Plastique. (composant de déchet); quantité 0.032 kg; Code CED 17 02 03; Masse de l'élément 1 kg; Volume 0.001667 m3
