# Revêtement sportif en gazon synthétique pour terrain de padel, système "COMPOSAN INDUSTRIAL Y TECNOLOGÍA"

- Propriété du fichier: CYPE Ingenieros S.A.
- Format: FIEBDC-3/2016
- Logiciel: Générateur de prix de la construction. CYPE Ingenieros, S.A.
- Date: 13/06/2024
- Devise: EUR
- Coûts indirects: 3 %
- Frais généraux: 13 %
- Bénéfice: 6 %
- TVA: 20 %

## V Voiries

### VO Pistes sportives

#### VOP En gazon synthétique

**VOP030** m² Revêtement sportif en gazon synthétique pour terrain de padel, système "COMPOSAN INDUSTRIAL Y TECNOLOGÍA".
Revêtement sportif pour terrain de padel, système "COMPOSAN INDUSTRIAL Y TECNOLOGÍA", constitué de gazon synthétique, Compograss M TXT 10/44.1 (8.0), couleur verte, composé de mèches droites monofilament texturisées de 3/16" en forme de diamant, de fibre 100% polyéthylène résistant aux rayons UV, 8000/8 décitex, 200 microns d'épaisseur, tissées sur base avec double couche de polypropylène renforcée avec une couche de feutre, avec thermofixation et scellement avec latex à base d'un copolymère d'acétate de vinyle éthylène, de 10 mm de hauteur de poil, 12 mm de hauteur totale de moquette, 2245 g/m² et 44100 mèches/m², avec lignes de jeu de gazon synthétique, Compograss M TXT 10/44.1 Línea Blanca, couleur blanche, bande d'union de géotextile de polypropylène, Jointing Tape, de 300 mm de largeur et adhésif en polyuréthane bicomposant, lestage avec 10 kg/m² de gravier siliceux incolore, lavé, de granulométrie comprise entre 0,2 et 0,4 mm.
Critère d'évaluation économique: Le prix ne comprend pas la surface base.
Inclut: Implantation des dimensions de la piste sportive. Mise en place du gazon synthétique. Marquage et coupe des lignes de jeu. Mise en place du gazon synthétique pour les lignes de jeu. Lestage de la surface.
Critère pour le métré: Surface mesurée en projection horizontale, selon documentation graphique du Projet.
Critère pour le mémoire: On mesurera, en projection horizontale, la surface réellement exécutée selon les spécifications du Projet.

| Code | U | Désignation | Quantité | Prix | Montant |
|---|---|---|---|---|---|
| mt47cit206d | m² | Gazon synthétique, Compograss M TXT 10/44.1 (8.0) "COMPOSAN INDUSTRIAL Y TECNOLOGÍA", couleur verte, composé de mèches droites monofilament texturisées de 3/16" en forme de diamant, de fibre 100% polyéthylène résistant aux rayons UV, 8000/8 décitex, 200 microns d'épaisseur, tissées sur base avec double couche de polypropylène renforcée avec une couche de feutre, avec thermofixation et scellement avec latex à base d'un copolymère d'acétate de vinyle éthylène, de 10 mm de hauteur de poil, 12 mm de hauteur totale de moquette, 2245 g/m² et 44100 mèches/m², fourni en rouleaux. (matériau) | 1.03 | 24.38 | 25.111 |
| mt47cit211a | m | Gazon synthétique, Compograss M TXT 10/44.1 Línea Blanca "COMPOSAN INDUSTRIAL Y TECNOLOGÍA", couleur blanche, de 50 mm de largeur, fourni en rouleaux, pour lignes de jeu. (matériau) | 0.17 | 1.44 | 0.245 |
| mt47cit260d | kg | Adhésif en polyuréthane bicomposant "COMPOSAN INDUSTRIAL Y TECNOLOGÍA". (matériau) | 0.18 | 4.54 | 0.817 |
| mt47cit250m | m | Bande d'union de géotextile de polypropylène, Jointing Tape, de 300 mm de largeur "COMPOSAN INDUSTRIAL Y TECNOLOGÍA", pour terrains de padel ou de tennis, en gazon synthétique, fournie en rouleaux. (matériau) | 0.37 | 1.11 | 0.411 |
| mt47cit002a | kg | Gravier siliceux incolore, lavé, de granulométrie comprise entre 0,2 et 0,4 mm, fournis en sacs. (matériau) | 10 | 0.22 | 2.200 |
| mq07cel010 | h | Chariot élévateur diesel à double traction de 8 t. (matériel) | 0.003 | 28.06 | 0.084 |
| mo041 | h | Compagnon professionnel III/CP2 VRD espaces publics. (main-d'œuvre) | 0.143 | 29.25 | 4.183 |
| mo087 | h | Ouvrier professionnel II/OP VRD espaces publics. (main-d'œuvre) | 0.143 | 26.02 | 3.721 |
| % | % | Frais de chantier des unités d'ouvrage | 2 % | 36.772 | 0.735 |
|  |  | Coûts directs |  |  | 37.507 |

Déchets:
- pose: mt47cit206d; facteur de déchet 0.0191238
- pose: mt47cit211a; facteur de déchet 0.0110019
- pose: mt47cit260d Adhésif en polyuréthane bicomposant "COMPOSAN INDUSTRIAL Y TECNOLOGÍA"; facteur de déchet 0.039962
- pose: mt47cit250m; facteur de déchet 0.011
- pose: mt47cit002a Gravier siliceux incolore, lavé, de granulométrie comprise entre 0,2 et 0,4 mm, fournis en sacs; facteur de déchet 0.009

## Ressources

**mt47cit206d** m² Gazon synthétique
Données techniques: Coût énergétique 222.846 MJ; Émission de CO2 11.064 kg; Code CED 17 02 03; Masse de l'élément 2.245 kg; Volume 0.003742 m3
Déchets:
- emballage: re170203 Plastique. (composant de déchet); quantité 0.055 kg; Code CED 17 02 03; Masse de l'élément 1 kg; Volume 0.001667 m3

**mt47cit211a** m Gazon synthétique
Données techniques: Coût énergétique 13.931 MJ; Émission de CO2 0.692 kg; Code CED 17 02 03; Masse de l'élément 0.1038 kg; Volume 0.000173 m3
Déchets:
- emballage: re170203 Plastique; quantité 0.04 kg

**mt47cit260d** kg Adhésif en polyuréthane bicomposant "COMPOSAN INDUSTRIAL Y TECNOLOGÍA"
Données techniques: Coût énergétique 144.471 MJ; Émission de CO2 7.014 kg; Code CED 17 09 04; Masse de l'élément 1 kg; Volume 0.000667 m3
Déchets:
- emballage: re170203 Plastique; quantité 0.003 kg

**mt47cit250m** m Bande d'union de géotextile de polypropylène
Données techniques: Coût énergétique 12.594 MJ; Émission de CO2 0.625 kg; Code CED 17 02 03; Masse de l'élément 0.09 kg; Volume 0.00015 m3
Déchets:
- emballage: re170203 Plastique; quantité 0.04 kg

**mt47cit002a** kg Gravier siliceux incolore, lavé, de granulométrie comprise entre 0,2 et 0,4 mm, fournis en sacs
Données techniques: Coût énergétique 0.559 MJ; Émission de CO2 0.028 kg; Code CED 01 04 08; Masse de l'élément 1 kg; Volume 0.000667 m3
Déchets:
- emballage: re170203 Plastique; quantité 0.005 kg
