# Revêtement de sol sportif, en résines synthétiques, système "COMPOSAN INDUSTRIAL Y TECNOLOGÍA", pour terrain omnisports

- Propriété du fichier: CYPE Ingenieros S.A.
- Format: FIEBDC-3/2016
- Logiciel: Générateur de prix de la construction. CYPE Ingenieros, S.A.
- Date: 11/06/2025
- Devise: EUR
- Coûts indirects: 3 %
- Frais généraux: 13 %
- Bénéfice: 6 %
- TVA: 20 %

## V Voiries

### VO Terrains de sport

#### VOS En résines synthétiques

**VOS030** m² Revêtement de sol sportif, en résines synthétiques, système "COMPOSAN INDUSTRIAL Y TECNOLOGÍA", pour terrain omnisports.
Revêtement de sol sportif, avec finition rugueuse, avec résistance au glissement entre 80 et 110 avec la surface sèche et entre 55 et 110 avec la surface humide, selon NF EN 13036-4, avec résistance au glissement supérieur à 45 selon DIN CEN/TS 12633, abrasion Taber à sec < 0,2 g, de 1 mm d'épaisseur totale approximative, réalisé sur surface support en béton, avec le système Sportlife S/H "COMPOSAN INDUSTRIAL Y TECNOLOGÍA", apte pour terrain omnisports, par l'application successive de: une couche de régularisation et de conditionnement de la surface, de mortier à deux composants, Epoxán Sportseal, à base de résines époxy et charges minérales calibrées (0,8 kg/m²); trois couches de mortier à deux composants Compomix, couleur rouge, finition texturisée, à base de résines acryliques époxy, charges minérales calibrées et pigments (0,4 kg/m² chaque couche), en laissant sécher totalement la couche préalable avant application de la couche suivante et une couche de scellement de peinture à l'eau bicomposant, Compopaint, couleur rouge, à base de résines acryliques époxy, charges micronisées et pigments (0,3 kg/m²).
Critère d'évaluation économique: Le prix ne comprend la surface support, l'exécution et le scellement des joints ni le marquage et l'exécution des lignes de jeu.
Inclut: Nettoyage de la surface support. Implantation des joints et des pans. Application, au râteau en caoutchouc, de la couche de régularisation et de conditionnement de la surface. Application des couches successives formant le revêtement sportif. Séchage de chaque couche avant d'appliquer la suivante, y compris le grattage, le balayage et le soufflage des imperfections. Nettoyage final du revêtement.
Critère pour le métré: Surface mesurée en projection horizontale, selon documentation graphique du Projet.
Critère pour le mémoire: On mesurera, en projection horizontale, la surface réellement exécutée selon les spécifications du Projet.

| Code | U | Désignation | Quantité | Prix | Montant |
|---|---|---|---|---|---|
| mt47cit090d | kg | Mortier à deux composants, Epoxán Sportseal "COMPOSAN INDUSTRIAL Y TECNOLOGÍA", à base de résines époxy et charges minérales calibrées; à appliquer au râteau en caoutchouc. (matériau) | 0.8 | 5.12 | 4.096 |
| mt47cit020a | kg | Mortier à deux composants Compomix "COMPOSAN INDUSTRIAL Y TECNOLOGÍA", couleur rouge, finition texturée, à base de résines acryliques époxy, charges minérales calibrées et pigments; à appliquer au rouleau ou au râteau en caoutchouc. (matériau) | 1.2 | 6.78 | 8.136 |
| mt27pic050a | kg | Peinture à l'eau bicomposant, Compopaint "COMPOSAN INDUSTRIAL Y TECNOLOGÍA", couleur rouge, à base de résines acryliques époxy, charges micronisées et pigments; à appliquer au rouleau, au pistolet ou au râteau en caoutchouc. (matériau) | 0.3 | 7.8 | 2.340 |
| mo041 | h | Compagnon professionnel III/CP2 VRD espaces publics. (main-d'œuvre) | 0.182 | 30.66 | 5.580 |
| mo087 | h | Ouvrier professionnel II/OP VRD espaces publics. (main-d'œuvre) | 0.182 | 27.27 | 4.963 |
| % | % | Frais de chantier des unités d'ouvrage | 2 % | 25.115 | 0.502 |
|  |  | Coûts directs |  |  | 25.617 |

Déchets:
- pose: mt47cit090d; facteur de déchet 0.042858
- pose: mt47cit020a; facteur de déchet 0.035
- pose: mt27pic050a; facteur de déchet 0.0275

## Ressources

**mt47cit090d** kg Mortier à deux composants
Données techniques: Coût énergétique 15.053 MJ; Émission de CO2 0.575 kg; Code CED 17 09 04; Masse de l'élément 1 kg; Volume 0.000667 m3
Déchets:
- emballage: re170203 Plastique. (composant de déchet); quantité 0.003 kg; Code CED 17 02 03; Masse de l'élément 1 kg; Volume 0.001667 m3

**mt47cit020a** kg Mortier à deux composants Compomix "COMPOSAN INDUSTRIAL Y TECNOLOGÍA"
Données techniques: Coût énergétique 15.053 MJ; Émission de CO2 0.575 kg; Code CED 17 09 04; Masse de l'élément 1 kg; Volume 0.000667 m3
Déchets:
- emballage: re170203 Plastique; quantité 0.003 kg

**mt27pic050a** kg Peinture à l'eau bicomposant
Données techniques: Coût énergétique 31.490 MJ; Émission de CO2 1.556 kg; Code CED 08 01 11; Masse de l'élément 1 kg; Volume 0.001111 m3
Déchets:
- emballage: re170203 Plastique; quantité 0.045 kg
