# Panneau routier vertical

- Propriété du fichier: CYPE Ingenieros S.A.
- Format: FIEBDC-3/2016
- Logiciel: Générateur de prix de la construction. CYPE Ingenieros, S.A.
- Date: 25/10/2024
- Devise: EUR
- Coûts indirects: 3 %
- Frais généraux: 13 %
- Bénéfice: 6 %
- TVA: 20 %

## V Voiries

### VS Signalisation routière

#### VSV Signalisation verticale

**VSV050** U Panneau routier vertical.
Fourniture et mise en place sur le support de signalisation verticale routière en acier galvanisé, carrée, de 90 cm de côté, avec rétro-réfléchissement classe 2 (H.I.). Comprend les accessoires, la visserie et les éléments d'ancrage.
Inclut: Montage.
Critère pour le métré: Nombre d'unités prévues, selon documentation graphique du Projet.
Critère pour le mémoire: On mesurera le nombre d'unités réellement fournies selon les spécifications du Projet.

| Code | U | Désignation | Quantité | Prix | Montant |
|---|---|---|---|---|---|
| mt53spc030e | U | Signalisation verticale routière en acier galvanisé, carrée, de 90 cm de côté, avec rétro-réfléchissement classe 2 (H.I.), selon NF EN 12899-1, y compris accessoires, visserie et éléments d'ancrage. (matériau) | 1 | 143.99 | 143.990 |
| mq07cce010a | h | Camion avec nacelle élévatrice à bras articulé de 16 m de hauteur maximale de travail et 260 kg de charge maximale. (matériel) | 0.187 | 56.59 | 10.582 |
| mo041 | h | Compagnon professionnel III/CP2 VRD espaces publics. (main-d'œuvre) | 0.193 | 29.25 | 5.645 |
| mo087 | h | Ouvrier professionnel II/OP VRD espaces publics. (main-d'œuvre) | 0.193 | 26.02 | 5.022 |
| % | % | Frais de chantier des unités d'ouvrage | 2 % | 165.239 | 3.305 |
|  |  | Coûts directs |  |  | 168.544 |

Déchets:
- pose: mt53spc030e; facteur de déchet 0.0053

## Ressources

**mt53spc030e** U Signalisation verticale routière en acier galvanisé
Données techniques: Coût énergétique 179.575 MJ; Émission de CO2 18.112 kg; Code CED 17 04 05; Masse de l'élément 7 kg; Volume 0.003333 m3
Déchets:
- emballage: re170203 Plastique. (composant de déchet); quantité 0.04 kg; Code CED 17 02 03; Masse de l'élément 1 kg; Volume 0.001667 m3
