# Vanne d'isolement

- Propriété du fichier: CYPE Ingenieros S.A.
- Format: FIEBDC-3/2016
- Logiciel: Générateur de prix de la construction. CYPE Ingenieros, S.A.
- Date: 13/06/2024
- Devise: EUR
- Coûts indirects: 3 %
- Frais généraux: 13 %
- Bénéfice: 6 %
- TVA: 20 %

## X Réseaux divers

### XD Distribution d'eau

#### XDP Eau potable

**XDP080** U Vanne d'isolement.
Vanne à opercule en fonte, avec platine, DN 250 mm. Comprend les éléments de montage et les accessoires nécessaires à son bon fonctionnement.
Inclut: Implantation. Mise en place. Connexion. Contrôle de son bon fonctionnement.
Critère pour le métré: Nombre d'unités prévues, selon documentation graphique du Projet.
Critère pour le mémoire: On mesurera le nombre d'unités réellement exécutées selon les spécifications du Projet.

| Code | U | Désignation | Quantité | Prix | Montant |
|---|---|---|---|---|---|
| mt37svc020j | U | Vanne à opercule en fonte, avec platine, DN 250 mm. (matériau) | 1 | 896.67 | 896.670 |
| mt37www010 | U | Produits complémentaires pour installations de plomberie. (matériau) | 1 | 1.43 | 1.430 |
| mo008 | h | Compagnon professionnel III/CP2 plombier. (main-d'œuvre) | 0.11 | 30.2 | 3.322 |
| mo107 | h | Ouvrier professionnel II/OP plombier. (main-d'œuvre) | 0.11 | 25.99 | 2.859 |
| % | % | Frais de chantier des unités d'ouvrage | 2 % | 904.281 | 18.086 |
|  |  | Coûts directs |  |  | 922.367 |

## Ressources

**mt37svc020j** U Vanne à opercule en fonte, avec platine, DN 250 mm
Données techniques: Coût énergétique 2059.596 MJ; Émission de CO2 128.423 kg
Déchets:
- emballage: re150101 Emballages en papier et en carton. (composant de déchet); quantité 0.086 kg; Code CED 15 01 01; Masse de l'élément 1 kg; Volume 0.001333 m3
