# Support de lignes, en béton

- Propriété du fichier: CYPE Ingenieros S.A.
- Format: FIEBDC-3/2016
- Logiciel: Générateur de prix de la construction. CYPE Ingenieros, S.A.
- Date: 13/06/2024
- Devise: EUR
- Coûts indirects: 3 %
- Frais généraux: 13 %
- Bénéfice: 6 %
- TVA: 20 %

## X Réseaux divers

### XE Électricité

#### XEA Lignes aériennes

**XEA030** U Support de lignes, en béton.
Poteau en béton armé vibré, de 11 m de hauteur et 160 daN d'effort nominal, encastrement avec dé de béton C25/30 (X0(F); D20; S2; Cl 0,4), prêt à l'emploi, coulage depuis le camion, dans sol rocheux. Comprend l'excavation pour fondation avec des moyens mécaniques, le transport et la décharge. Totalement monté.
Inclut: Implantation. Transport et décharge. Excavation des fondations. Suppression des terres lâches du fond de l'excavation. Hissage du poteau. Mise en place et aplomb. Coulage et compactage du béton. Suppression des restes, nettoyage final et retrait des décombres. Chargement des décombres dans le camion ou la benne.
Critère pour le métré: Nombre d'unités prévues, selon documentation graphique du Projet.
Critère pour le mémoire: On mesurera le nombre d'unités réellement exécutées selon les spécifications du Projet.

| Code | U | Désignation | Quantité | Prix | Montant |
|---|---|---|---|---|---|
| mt35pya020gb | U | Poteau en béton armé vibré, de 11 m de hauteur et 160 daN d'effort nominal, selon NF EN 12843. (matériau) | 1 | 291.29 | 291.290 |
| mt10hmf030v | m³ | Béton massif C25/30 (X0(F); D20; S2; Cl 0,4), prêt à l'emploi, selon NF EN 206. (matériau) | 0.141 | 113.48 | 16.001 |
| mq01exn010i | h | Mini pelleteuse sur pneus, de 37,5 kW. (matériel) | 0.33 | 52.19 | 17.223 |
| mq04cag010a | h | Camion grue jusqu'à 6 t de charge maximale. (matériel) | 1.21 | 56.47 | 68.329 |
| mo020 | h | Compagnon professionnel III/CP2 construction. (main-d'œuvre) | 2.64 | 29.25 | 77.220 |
| mo077 | h | Ouvrier professionnel II/OP construction. (main-d'œuvre) | 2.64 | 26.02 | 68.693 |
| % | % | Frais de chantier des unités d'ouvrage | 2 % | 538.756 | 10.775 |
|  |  | Coûts directs |  |  | 549.531 |

Déchets:
- pose: mt35pya020gb Poteau en béton armé vibré, de 11 m de hauteur et 160 daN d'effort nominal, selon NF EN 12843; facteur de déchet 0.0227871
- pose: mt10hmf030v Béton massif C25/30 (X0(F); D20; S2; Cl 0,4), prêt à l'emploi, selon NF EN 206; facteur de déchet 0.00111274

## Ressources

**mt35pya020gb** U Poteau en béton armé vibré, de 11 m de hauteur et 160 daN d'effort nominal, selon NF EN 12843
Données techniques: Coût énergétique 1446.476 MJ; Émission de CO2 160.506 kg; Code CED 17 01 01; Masse de l'élément 1070 kg; Volume 0.713333 m3
Déchets:
- emballage: re170201 Bois. (composant de déchet); quantité 0.813 kg; Code CED 17 02 01; Masse de l'élément 1 kg; Volume 0.000909 m3
- emballage: re170203 Plastique. (composant de déchet); quantité 0.316 kg; Code CED 17 02 03; Masse de l'élément 1 kg; Volume 0.001667 m3

**mt10hmf030v** m³ Béton massif C25/30 (X0(F); D20; S2; Cl 0,4), prêt à l'emploi, selon NF EN 206
Données techniques: Coût énergétique 1840.000 MJ; Émission de CO2 230.000 kg; Code CED 17 01 01; Masse de l'élément 2300 kg; Volume 1.533333 m3
