# Poste de transformation préfabriqué

- Propriété du fichier: CYPE Ingenieros S.A.
- Format: FIEBDC-3/2016
- Logiciel: Générateur de prix de la construction. CYPE Ingenieros, S.A.
- Date: 11/06/2025
- Devise: EUR
- Coûts indirects: 3 %
- Frais généraux: 13 %
- Bénéfice: 6 %
- TVA: 20 %

## X Réseaux divers

### XE Électricité

#### XEP Postes de transformation

**XEP050** U Poste de transformation préfabriqué.
Poste de transformation préfabriqué, modulable en béton armé, de 4880x2620x3195 mm, apte pour contenir un transformateur et l'appareillage nécessaire. Comprend le transport et la décharge. Totalement monté.
Inclut: Transport et décharge. Montage, nivellement et fixation.
Critère pour le métré: Nombre d'unités prévues, selon documentation graphique du Projet.
Critère pour le mémoire: On mesurera le nombre d'unités réellement exécutées selon les spécifications du Projet.

| Code | U | Désignation | Quantité | Prix | Montant |
|---|---|---|---|---|---|
| mt35ctr020a | U | Poste de transformation préfabriqué, modulable en béton armé, de 4880x2620x3195 mm, apte pour contenir un transformateur et l'appareillage nécessaire. (matériau) | 1 | 6761.32 | 6761.320 |
| mo020 | h | Compagnon professionnel III/CP2 construction. (main-d'œuvre) | 17.6 | 30.66 | 539.616 |
| mo077 | h | Ouvrier professionnel II/OP construction. (main-d'œuvre) | 17.6 | 27.27 | 479.952 |
| % | % | Frais de chantier des unités d'ouvrage | 2 % | 7780.888 | 155.618 |
|  |  | Coûts directs |  |  | 7936.506 |
