# Ligne souterraine de distribution basse tension directement enterrée

- Propriété du fichier: CYPE Ingenieros S.A.
- Format: FIEBDC-3/2016
- Logiciel: Générateur de prix de la construction. CYPE Ingenieros, S.A.
- Date: 13/06/2024
- Devise: EUR
- Coûts indirects: 3 %
- Frais généraux: 13 %
- Bénéfice: 6 %
- TVA: 20 %

## X Réseaux divers

### XE Électricité

#### XES Lignes souterraines

**XES040** m Ligne souterraine de distribution basse tension directement enterrée.
Ligne souterraine de distribution basse tension directement enterrée, constituée de 3 câbles unipolaires RV réaction au feu classe Cca-s1b,d1,a1, avec conducteur en aluminium, de 240 mm² de section et 1 câble unipolaire RV réaction au feu classe Cca-s1b,d1,a1, avec conducteur en aluminium, de 150 mm² de section, sa tension assignée étant de 0,6/1 kV, placés sur lit de sable de 10 cm d'épaisseur, dûment compacté et nivelé avec une pilonneuse vibrante à guidage manuel avec le même sable jusqu'à 10 cm au-dessus de la génératrice supérieure des câbles. Comprend le grillage avertisseur.
Critère d'évaluation économique: Le prix ne comprend ni l'excavation ni le remblai proprement dit.
Inclut: Implantation du parcours de la ligne. Déversement du sable dans le fond de la tranchée. Pose des câbles. Mise en place du grillage avertisseur. Connexion et contrôle de son bon fonctionnement. Exécution du remblai enveloppe.
Critère pour le métré: Longueur mesurée selon documentation graphique du Projet.
Critère pour le mémoire: On mesurera la longueur réellement exécutée selon les spécifications du Projet.

| Code | U | Désignation | Quantité | Prix | Montant |
|---|---|---|---|---|---|
| mt01ara010a | m³ | Sable avec granulométrie de 0 à 5 mm de diamètre, propre. (matériau) | 0.068 | 14.61 | 0.993 |
| mt35cun350d | m | Câble unipolaire RV, sa tension assignée étant de 0,6/1 kV, réaction au feu classe Eca selon FR EN 50575, avec conducteur d'aluminium classe 2 de 240 mm² de section, avec isolation de polyéthylène réticulé (R) et gaine en PVC (V). Selon CEI 60502-1. (matériau) | 3 | 8.48 | 25.440 |
| mt35cun350c | m | Câble unipolaire RV, sa tension assignée étant de 0,6/1 kV, réaction au feu classe Eca selon FR EN 50575, avec conducteur d'aluminium classe 2 de 150 mm² de section, avec isolation de polyéthylène réticulé (R) et gaine en PVC (V). Selon CEI 60502-1. (matériau) | 1 | 5.32 | 5.320 |
| mt08var150e | m | Grillage avertisseur de couleur rouge, de 30 cm de largeur, pour canalisation enterrée en réseau électrique, selon NF EN 12613. (matériau) | 1 | 0.52 | 0.520 |
| mq04dua020b | h | Dumper à décharge frontale de 2 t de charge utile. (matériel) | 0.007 | 10.58 | 0.074 |
| mq02rop020 | h | Pilonneuse vibrante à guidage manuel, de 80 kg, avec plaque de 30x30 cm. (matériel) | 0.056 | 4 | 0.224 |
| mq02cia020j | h | Camion citerne, de 8 m³ de capacité. (matériel) | 0.001 | 121.25 | 0.121 |
| mo020 | h | Compagnon professionnel III/CP2 construction. (main-d'œuvre) | 0.036 | 29.25 | 1.053 |
| mo113 | h | Ouvrier d'exécution I/OE1 construction. (main-d'œuvre) | 0.036 | 24.51 | 0.882 |
| mo003 | h | Compagnon professionnel III/CP2 électricien. (main-d'œuvre) | 0.165 | 30.2 | 4.983 |
| mo102 | h | Ouvrier professionnel II/OP électricien. (main-d'œuvre) | 0.165 | 25.99 | 4.288 |
| % | % | Frais de chantier des unités d'ouvrage | 2 % | 43.898 | 0.878 |
|  |  | Coûts directs |  |  | 44.776 |

Déchets:
- pose: mt01ara010a Sable avec granulométrie de 0 à 5 mm de diamètre, propre; facteur de déchet 0.003
- pose: mt35cun350d; facteur de déchet 0.011
- pose: mt35cun350c; facteur de déchet 0.0112319
- pose: mt08var150e; facteur de déchet 0.07

## Ressources

**mt01ara010a** m³ Sable avec granulométrie de 0 à 5 mm de diamètre, propre
Données techniques: Coût énergétique 146.250 MJ; Émission de CO2 7.800 kg; Code CED 01 04 09; Masse de l'élément 1950 kg; Volume 1.21875 m3

**mt35cun350d** m Câble unipolaire RV
Données techniques: Coût énergétique 33.953 MJ; Émission de CO2 0.720 kg; Code CED 17 04 11; Masse de l'élément 0.92 kg; Volume 0.000613 m3
Déchets:
- emballage: re150101 Emballages en papier et en carton. (composant de déchet); quantité 0.078 kg; Code CED 15 01 01; Masse de l'élément 1 kg; Volume 0.001333 m3

**mt35cun350c** m Câble unipolaire RV
Données techniques: Coût énergétique 21.974 MJ; Émission de CO2 0.488 kg; Code CED 17 04 11; Masse de l'élément 0.595 kg; Volume 0.000397 m3
Déchets:
- emballage: re150101 Emballages en papier et en carton; quantité 0.077 kg

**mt08var150e** m Grillage avertisseur de couleur rouge
Données techniques: Coût énergétique 1.841 MJ; Émission de CO2 0.091 kg; Code CED 17 02 03; Masse de l'élément 0.018 kg; Volume 0.00003 m3
Déchets:
- emballage: re170203 Plastique. (composant de déchet); quantité 0.001 kg; Code CED 17 02 03; Masse de l'élément 1 kg; Volume 0.001667 m3
